# Pararrayos de malla conductora (Jaula de Faraday)

- Propiedad del archivo: CYPE INGENIEROS, S.A.
- Formato: FIEBDC-3/2002
- Ámbito geográfico: Chile
- Divisa: CHL
- Costes indirectos: 3.00 %
- Gastos generales: 13.00 %
- Beneficio industrial: 6.00 %
- IVA: 19.00 %

## I Instalaciones

### IP Protección frente al rayo

#### IPE Sistemas externos

**IPE020** Ud Pararrayos de malla conductora (Jaula de Faraday).
Sistema externo de protección frente al rayo, formado por pararrayos tipo malla conductora (Jaula de Faraday), con retícula de 5x5 m y 10 m de distancia entre bajadas, de pletina conductora de cobre, desnuda, de 30x2 mm y 5 puntas captadoras de acero inoxidable y 1 m de altura, colocadas en cubierta sobre soporte de hormigón. Incluso soportes, piezas especiales, vías de chispas, tubos de protección de las bajadas y tomas de tierra con pletina conductora de cobre estañado.
Incluye: Replanteo. Colocación del soporte de hormigón. Ejecución de la toma de tierra. Montaje, conexionado y comprobación de su correcto funcionamiento.
Criterio de medición de proyecto: Número de unidades previstas, según documentación gráfica de Proyecto.
Criterio de medición de obra: Se medirá el número de unidades realmente ejecutadas según especificaciones de Proyecto.

| Código | Ud | Descripción | Rendimiento | Precio | Importe |
|---|---|---|---|---|---|
| mt41pca010a | m | Pletina conductora de cobre estañado, desnuda, de 30x2 mm. (material) | 107.000 | 60647.21 | 6489251.47 |
| mt41pea030dbh | Ud | Punta captadora de acero inoxidable, de 16 mm de diámetro y 1 m de altura. (material) | 5.000 | 94110.00 | 470550.00 |
| mt41paa100a | Ud | Soporte de hormigón, para fijación de punta captadora de 16 mm de diámetro y 1 m de longitud. (material) | 5.000 | 30997.46 | 154987.30 |
| mt41paa102a | Ud | Junta plana, para soporte de hormigón. (material) | 5.000 | 18484.52 | 92422.60 |
| mt41paa130a | Ud | Pieza de latón, para unión de terminal aéreo a cable de cobre de 8 a 10 mm de diámetro o pletina conductora de cobre estañado de 30x2 mm. (material) | 5.000 | 22505.76 | 112528.80 |
| mt41paa055a | Ud | Soporte cónico de polipropileno, con tapa para el relleno y base de 140x140x80 mm, para fijación de la grapa a superficies horizontales. (material) | 35.000 | 6870.06 | 240452.10 |
| mt41paa054a | Ud | Grapa de nylon de 23x23x17 mm, para fijación de pletina conductora de cobre estañado de 30x2 mm. (material) | 74.000 | 3013.19 | 222976.06 |
| mt41paa050a | Ud | Grapa de acero inoxidable, para fijación de pletina conductora de entre 30x2 mm y 30x3,5 mm de sección a pared. (material) | 1.000 | 25979.14 | 25979.14 |
| mt41pea040a | Ud | Terminal aéreo, de acero inoxidable, de 20 mm de diámetro y 0,5 m de altura. (material) | 2.000 | 115728.24 | 231456.48 |
| mt41paa110a | Ud | Soporte, para fijación de terminal aéreo a mástil de antena de diámetro máximo 50 mm. (material) | 1.000 | 61030.70 | 61030.70 |
| mt41paa120a | Ud | Soporte en ángulo, para fijación de terminal aéreo a superficie vertical. (material) | 1.000 | 29222.42 | 29222.42 |
| mt41paa090a | Ud | Soporte de acero inoxidable, para fijación de grapa a perfil metálico. (material) | 1.000 | 13356.63 | 13356.63 |
| mt41paa070a | Ud | Vía de chispas, para mástil de antena y conexión a pletina de cobre estañado. (material) | 1.000 | 305810.95 | 305810.95 |
| mt41paa080a | Ud | Vía de chispas, para unión entre tomas de tierra. (material) | 3.000 | 284773.44 | 854320.32 |
| mt41paa053a | Ud | Manguito de latón de 55x55 mm con placa intermedia, para unión múltiple de cables de cobre de 8 a 10 mm de diámetro y pletinas conductoras de cobre estañado de 30x2 mm. (material) | 17.000 | 34405.10 | 584886.70 |
| mt41paa052a | Ud | Manguito seccionador de latón, de 70x50x15 mm, con sistema de bisagra, para unión de pletinas conductoras de entre 30x2 mm y 30x3,5 mm de sección. (material) | 2.000 | 44430.79 | 88861.58 |
| mt41pca020a | Ud | Tubo de acero galvanizado, de 2 m de longitud, para la protección de la bajada de la pletina conductora. (material) | 2.000 | 60362.33 | 120724.66 |
| mt35ata010a | Ud | Cámara de inspección de polipropileno para toma de tierra, de 250x250x250 mm, con tapa de registro. (material) | 4.000 | 139827.09 | 559308.36 |
| mt35ata020a | Ud | Puente para comprobación de puesta a tierra de la instalación eléctrica. (material) | 2.000 | 106017.43 | 212034.86 |
| mt35ate020a | Ud | Electrodo para red de toma de tierra cobreado con 254 µm, fabricado en acero, de 14,3 mm de diámetro y 2 m de longitud. (material) | 2.000 | 53228.25 | 106456.50 |
| mt41paa140a | Ud | Pieza de latón, para unión de electrodo de toma de tierra a cable de cobre de 8 a 10 mm de diámetro o pletina conductora de cobre estañado de 30x2 mm. (material) | 2.000 | 22505.76 | 45011.52 |
| mt35ata030a | Ud | Bote de 5 kg de gel concentrado, ecológico y no corrosivo, para la preparación de 20 litros de mejorador de la conductividad de puestas a tierra. (material) | 2.000 | 105863.75 | 211727.50 |
| mo007 | h | Maestro 1ª instalador de pararrayos. (mano de obra) | 32.937 | 8556.75 | 281833.67 |
| mo106 | h | Ayudante instalador de pararrayos. (mano de obra) | 32.937 | 6212.96 | 204636.26 |
| % | % | Herramientas | 2 % | 11719826.58 | 234396.53 |
|  |  | Costes directos |  |  | 11954223.11 |
