# Válvula antirretorno de seguridad

- Propiedad del archivo: CYPE INGENIEROS, S.A.
- Formato: FIEBDC-3/2002
- Ámbito geográfico: Chile
- Divisa: CHL
- Costes indirectos: 3.00 %
- Gastos generales: 13.00 %
- Beneficio industrial: 6.00 %
- IVA: 19.00 %

## I Instalaciones

### IS Evacuación de aguas

#### ISS Colectores suspendidos

**ISS005** Ud Válvula antirretorno de seguridad.
Válvula antirretorno de PVC, de 110 mm de diámetro, con doble clapeta metálica, bloqueo manual, junta labiada y registro en la parte superior, colocada entre el colector de salida y la acometida.
Incluye: Montaje, conexionado y comprobación de su correcto funcionamiento.
Criterio de medición de proyecto: Número de unidades previstas, según documentación gráfica de Proyecto.
Criterio de medición de obra: Se medirá el número de unidades realmente ejecutadas según especificaciones de Proyecto.

| Código | Ud | Descripción | Rendimiento | Precio | Importe |
|---|---|---|---|---|---|
| mt11pvj030ca | Ud | Válvula antirretorno de PVC, de 110 mm de diámetro, con doble clapeta metálica, bloqueo manual, junta labiada y registro en la parte superior. (material) | 1.000 | 223489.67 | 223489.67 |
| mo008 | h | Maestro 1ª gasfitero. (mano de obra) | 0.398 | 8929.75 | 3554.04 |
| % | % | Herramientas | 2 % | 227043.71 | 4540.87 |
|  |  | Costes directos |  |  | 231584.58 |
