# Aspirador híbrido

- Propiedad del archivo: CYPE INGENIEROS, S.A.
- Formato: FIEBDC-3/2002
- Ámbito geográfico: Chile
- Divisa: CHL
- Costes indirectos: 3.00 %
- Gastos generales: 13.00 %
- Beneficio industrial: 6.00 %
- IVA: 19.00 %

## I Instalaciones

### IV Ventilación

#### IVH Ventilación híbrida

**IVH030** Ud Aspirador híbrido.
Extractor estático mecánico, de 153 mm de diámetro y 415 mm de altura, de 250 m³/h de caudal máximo, 137 W de potencia máxima con motor de alimentación monofásica (230V/50Hz) y 900 r.p.m. de velocidad máxima; instalación en el extremo exterior del ducto de extracción (boca de expulsión), en vivienda unifamiliar. Incluso material de fijación.
Incluye: Replanteo. Colocación y fijación. Conexionado y comprobación de su correcto funcionamiento.
Criterio de medición de proyecto: Número de unidades previstas, según documentación gráfica de Proyecto.
Criterio de medición de obra: Se medirá el número de unidades realmente ejecutadas según especificaciones de Proyecto.

| Código | Ud | Descripción | Rendimiento | Precio | Importe |
|---|---|---|---|---|---|
| mt42svi020a | Ud | Extractor estático mecánico, de 153 mm de diámetro y 415 mm de altura, de 250 m³/h de caudal máximo, 137 W de potencia máxima con motor de alimentación monofásica (230V/50Hz) y 900 r.p.m. de velocidad máxima. (material) | 1.000 | 1009715.96 | 1009715.96 |
| mt42sva300 | Ud | Material de fijación para ductos de ventilación. (material) | 1.000 | 3333.37 | 3333.37 |
| mo011 | h | Maestro 1ª montador. (mano de obra) | 0.227 | 8556.75 | 1942.38 |
| mo080 | h | Ayudante montador. (mano de obra) | 0.227 | 6224.80 | 1413.03 |
| % | % | Herramientas | 2 % | 1016404.74 | 20328.09 |
|  |  | Costes directos |  |  | 1036732.83 |
