# Ventana para techos

- Propiedad del archivo: CYPE INGENIEROS, S.A.
- Formato: FIEBDC-3/2002
- Ámbito geográfico: Chile
- Divisa: CHL
- Costes indirectos: 3.00 %
- Gastos generales: 13.00 %
- Beneficio industrial: 6.00 %
- IVA: 19.00 %

## L Puertas, ventanas, closets, cerrajería, vidrios y protecciones solares

### LC Carpintería

#### LCN Ventanas para techos

**LCN010** Ud Ventana para techos.
Ventana de cubierta, con apertura giratoria de accionamiento manual mediante barra de maniobra, de 55x70 cm, realizada en madera laminada de pino nórdico, acabado con barniz transparente, con doble vidriado de baja emisividad (vidrio interior Float de 4 mm de baja emisividad, cámara de aire rellena de gas argón de 16 mm y vidrio exterior templado de 4 mm de baja emisividad), en techo de perfil ondulado de teja, fibrocemento o materiales similares, con pendientes de 15° a 90°, con marco de estanqueidad de aluminio.
Incluye: Replanteo. Presentación, aplomado y nivelación del marco. Atornillado de los elementos de fijación del marco. Sellado de juntas perimetrales. Colocación de pilastra. Colocación de accesorios.
Criterio de medición de proyecto: Número de unidades previstas, según documentación gráfica de Proyecto.
Criterio de medición de obra: Se medirá el número de unidades realmente ejecutadas según especificaciones de Proyecto.

| Código | Ud | Descripción | Rendimiento | Precio | Importe |
|---|---|---|---|---|---|
| mt22vtg010aa | Ud | Ventana de cubierta, con apertura giratoria de accionamiento manual mediante barra de maniobra, de 55x70 cm, realizada en madera laminada de pino nórdico, acabado con barniz transparente, con doble vidriado de baja emisividad (vidrio interior Float de 4 mm de baja emisividad, cámara de aire rellena de gas argón de 16 mm y vidrio exterior templado de 4 mm de baja emisividad). (material) | 1.000 | 173969.95 | 173969.95 |
| mt22vtw005aba | Ud | Marco de estanqueidad de aluminio para ventana de cubierta, de 55x70 cm, color gris, para techo de perfil ondulado de teja, fibrocemento o materiales similares con pendiente superior a 15°, premarco aislante BDX 0000 y lámina impermeable perimetral BFX 1000. (material) | 1.000 | 77805.59 | 77805.59 |
| op00cla010 |  | Clavadora neumática. | 1.000 | 0.00 | 0.00 |
| op00cep010 |  | Garlopa. | 1.000 | 0.00 | 0.00 |
| op00ato010 |  | Atornillador. | 1.000 | 0.00 | 0.00 |
| mo011 | h | Maestro 1ª montador. (mano de obra) | 1.023 | 8929.75 | 9135.13 |
| mo080 | h | Ayudante montador. (mano de obra) | 0.512 | 6494.86 | 3325.37 |
| % | % | Herramientas | 2 % | 264236.04 | 5284.72 |
|  |  | Costes directos |  |  | 269520.76 |
