# Puerta basculante para garaje, de acero galvanizado

- Propiedad del archivo: CYPE INGENIEROS, S.A.
- Formato: FIEBDC-3/2002
- Ámbito geográfico: Chile
- Divisa: CHL
- Costes indirectos: 3.00 %
- Gastos generales: 13.00 %
- Beneficio industrial: 6.00 %
- IVA: 19.00 %

## L Puertas, ventanas, closets, cerrajería, vidrios y protecciones solares

### LG Puertas de garaje

#### LGA De acero

**LGA030** Ud Puerta basculante para garaje, de acero galvanizado.
Puerta basculante para garaje, pre-leva de compensación por contrapesos, formada por lámina plegada de acero galvanizado, de textura acanalada, 300x250 cm, con apertura manual.
Incluye: Colocación y fijación del marco. Instalación de la puerta de garaje. Montaje de los tirantes de sujeción. Montaje del sistema de apertura. Montaje del sistema de accionamiento. Repaso y engrase de mecanismos.
Criterio de medición de proyecto: Número de unidades previstas, según documentación gráfica de Proyecto.
Criterio de medición de obra: Se medirá el número de unidades realmente ejecutadas según especificaciones de Proyecto.

| Código | Ud | Descripción | Rendimiento | Precio | Importe |
|---|---|---|---|---|---|
| mt26pgb030af | Ud | Puerta basculante para garaje, pre-leva de compensación por contrapesos, formada por lámina plegada de acero galvanizado, de textura acanalada, 300x250 cm, juego de herrajes, tirantes de sujeción, cerradura y tirador a dos caras. (material) | 1.000 | 1288364.49 | 1288364.49 |
| op00ato010 |  | Atornillador. | 1.000 | 0.00 | 0.00 |
| op00tal010 |  | Taladro. | 1.000 | 0.00 | 0.00 |
| op00amo010 |  | Amoladora o radial. | 1.000 | 0.00 | 0.00 |
| mo020 | h | Maestro 1ª construcción. (mano de obra) | 0.767 | 8327.21 | 6386.97 |
| mo113 | h | Jornal construcción. (mano de obra) | 0.767 | 5997.35 | 4599.97 |
| mo018 | h | Maestro 1ª cerrajero. (mano de obra) | 1.790 | 8436.33 | 15101.03 |
| mo059 | h | Ayudante cerrajero. (mano de obra) | 1.790 | 6236.65 | 11163.60 |
| % | % | Herramientas | 2 % | 1325616.06 | 26512.32 |
|  |  | Costes directos |  |  | 1352128.38 |
