# Aislamiento térmico por el interior de cubiertas inclinadas sobre espacio no habitable

- Propiedad del archivo: CYPE INGENIEROS, S.A.
- Formato: FIEBDC-3/2002
- Ámbito geográfico: Chile
- Divisa: CHL
- Costes indirectos: 3.00 %
- Gastos generales: 13.00 %
- Beneficio industrial: 6.00 %
- IVA: 19.00 %

## N Aislamientos e imprimaciones

### NA Aislamientos térmicos

#### NAQ Cubiertas

**NAQ030** m² Aislamiento térmico por el interior de cubiertas inclinadas sobre espacio no habitable, formado por espuma rígida de poliuretano proyectado en sitio, densidad mínima 35 kg/m³, espesor medio mínimo 30 mm.
Aislamiento térmico por el interior de cubiertas inclinadas sobre espacio no habitable, formado por espuma rígida de poliuretano proyectado en sitio, densidad mínima 35 kg/m³, espesor medio mínimo 30 mm.
Incluye: Limpieza del supradós de la losa. Colocación del aislamiento.
Criterio de medición de proyecto: Superficie medida según documentación gráfica de Proyecto.
Criterio de medición de obra: Se medirá la superficie realmente ejecutada según especificaciones de Proyecto.

| Código | Ud | Descripción | Rendimiento | Precio | Importe |
|---|---|---|---|---|---|
| mt16poc010b | m² | Espuma rígida de poliuretano proyectado en sitio, densidad mínima 35 kg/m³, espesor medio mínimo 30 mm, aplicado en cubiertas inclinadas. (material) | 1.100 | 5328.22 | 5861.04 |
| mq08mpa030 | h | Maquinaria para proyección de productos aislantes. (maquinaria) | 0.101 | 8279.60 | 836.24 |
| mo030 | h | Maestro 1ª aplicador de productos aislantes. (mano de obra) | 0.109 | 5466.67 | 595.87 |
| mo068 | h | Ayudante aplicador de productos aislantes. (mano de obra) | 0.109 | 4063.51 | 442.92 |
| % | % | Herramientas | 2 % | 7736.07 | 154.72 |
|  |  | Costes directos |  |  | 7890.79 |
