# Imprimación de junta de proyecto. Sistema "PANTALLAX"

- Propiedad del archivo: CYPE INGENIEROS, S.A.
- Formato: FIEBDC-3/2002
- Ámbito geográfico: Chile
- Divisa: CHL
- Costes indirectos: 3.00 %
- Gastos generales: 13.00 %
- Beneficio industrial: 6.00 %
- IVA: 19.00 %

## N Aislamientos e imprimaciones

### NI Imprimaciones

#### NIJ Juntas

**NIJ040** m Imprimación de junta de proyecto. Sistema "PANTALLAX".
Imprimación de junta de proyecto en placa de fundación, por debajo de la napa freática. Sistema "PANTALLAX", formado por sistema Geoben "PANTALLAX", geocompuesto de bentonita de sodio, de 6 mm de espesor, sobre el emplantillado de hormigón, en horizontal, y en el espacio de la junta, en vertical, ocupando todo el espesor de la losa, una vez desmoldada la losa de uno de los lados; apertura de cajeado de 3-5x25 cm; colocación de sistema Hypal formado por banda elástica impermeable, de polietileno clorosulfonado, de 20 cm de anchura y 2 mm de espesor, con perforaciones en toda su longitud para incrementar la adherencia y mortero de tres componentes a base de resina epoxi; y sellado de junta, sistema Mortar, con mortero para reparación e imprimación, (rendimiento: 18 kg/m).
Incluye: Extendido y fijación de la manta. Apertura del cajeado. Colocación de la membrana. Aplicación de la imprimación.
Criterio de medición de proyecto: Longitud medida según documentación gráfica de Proyecto.
Criterio de medición de obra: Se medirá la longitud realmente ejecutada según especificaciones de Proyecto.

| Código | Ud | Descripción | Rendimiento | Precio | Importe |
|---|---|---|---|---|---|
| mt15ppi050a | m² | Geocompuesto de bentonita de sodio, de 6 mm de espesor, formado por un geotextil no tejido de polipropileno, de 200 g/m², 5,3 kg/m² de gránulos de bentonita de sodio natural y un geotextil tejido de polipropileno, de 110 g/m², para sistema Geoben "PANTALLAX", apto para uso en ambientes salinos. (material) | 1.600 | 10148.63 | 16237.81 |
| mt15ppi030a | m² | Banda elástica impermeable, de polietileno clorosulfonado, de 20 cm de anchura y 2 mm de espesor, con perforaciones en toda su longitud para incrementar la adherencia; para sellado de juntas de proyecto, sistema Hypal "PANTALLAX". (material) | 0.200 | 104561.63 | 20912.33 |
| mt15ppi040a | kg | Mortero de tres componentes a base de resina epoxi; para sellado de juntas de proyecto, sistema Hypal "PANTALLAX". (material) | 1.220 | 14921.56 | 18204.30 |
| mt09rev030a | kg | Mortero para reparación e imprimación de superficies, sistema Mortar "PANTALLAX". (material) | 18.000 | 544.05 | 9792.90 |
| mo032 | h | Maestro 1ª aplicador de productos impermeabilizantes. (mano de obra) | 0.966 | 8689.02 | 8393.59 |
| mo070 | h | Ayudante aplicador de productos impermeabilizantes. (mano de obra) | 0.966 | 6494.86 | 6274.03 |
| % | % | Herramientas | 2 % | 79814.96 | 1596.30 |
|  |  | Costes directos |  |  | 81411.26 |
