# Sellado de junta en estructura de hormigón en contacto con el agua, con masilla hidroexpansiva

- Propiedad del archivo: CYPE INGENIEROS, S.A.
- Formato: FIEBDC-3/2002
- Ámbito geográfico: Chile
- Divisa: CHL
- Costes indirectos: 3.00 %
- Gastos generales: 13.00 %
- Beneficio industrial: 6.00 %
- IVA: 19.00 %

## N Aislamientos e imprimaciones

### NI Imprimaciones

#### NIJ Juntas

**NIJ110** m Sellado de junta en estructura de hormigón en contacto con el agua, con masilla hidroexpansiva.
Sellado de junta en estructura de hormigón en contacto con el agua, expuesta a presión hidrostática, temporal o permanente, con masilla hidroexpansiva monocomponente.
Incluye: Limpieza del soporte. Aplicación de la masilla.
Criterio de medición de proyecto: Longitud medida según documentación gráfica de Proyecto.
Criterio de medición de obra: Se medirá la longitud realmente ejecutada según especificaciones de Proyecto.

| Código | Ud | Descripción | Rendimiento | Precio | Importe |
|---|---|---|---|---|---|
| mt15bas200a | Ud | Cartucho de masilla hidroexpansiva monocomponente, de 310 ml, para imprimación de juntas. (material) | 0.260 | 28768.84 | 7479.90 |
| mo032 | h | Maestro 1ª aplicador de productos impermeabilizantes. (mano de obra) | 0.006 | 8689.02 | 52.13 |
| % | % | Herramientas | 2 % | 7532.03 | 150.64 |
|  |  | Costes directos |  |  | 7682.67 |
