# Aislamiento térmico reflexivo de frentes de losa y pilares en fachada

- Propiedad del archivo: CYPE INGENIEROS, S.A.
- Formato: FIEBDC-3/2002
- Ámbito geográfico: Chile
- Divisa: CHL
- Costes indirectos: 3.00 %
- Gastos generales: 13.00 %
- Beneficio industrial: 6.00 %
- IVA: 19.00 %

## N Aislamientos e imprimaciones

### NR Aislamientos térmicos reflexivos

#### NRJ Puentes térmicos

**NRJ010** m² Aislamiento térmico reflexivo de frentes de losa y pilares en fachada.
Aislamiento térmico reflexivo de frentes de losa y pilares embebidos en el espesor de la fachada, formado por complejo multicapa, de 8 mm de espesor total, con, una resistencia térmica intrínseca (sin cámara de aire) de 1,33 m²K/W y una conductividad térmica de 0,023 W/(mK). Incluso puntas metálicas de cabeza ancha para la fijación del aislante a la estructura previamente desmoldada y cinta autoadhesiva para sellado de juntas.
Incluye: Preparación y corte del aislante. Fijación del aislante a la estructura. Sellado de juntas.
Criterio de medición de proyecto: Superficie medida según documentación gráfica de Proyecto.
Criterio de medición de obra: Se medirá la superficie realmente ejecutada según especificaciones de Proyecto.

| Código | Ud | Descripción | Rendimiento | Precio | Importe |
|---|---|---|---|---|---|
| mt16arw010dei | m² | Complejo multicapa, compuesto de una capa de espuma de polietileno, una lámina de aluminio con tratamiento anticorrosión, un film alveolar de polietileno y una lámina de polietileno de baja densidad (LDPE), de 8 mm de espesor total, con, una resistencia térmica intrínseca (sin cámara de aire) de 1,33 m²K/W y una conductividad térmica de 0,023 W/(mK), suministrado en rollos de 1,20x25 m. (material) | 1.050 | 5389.53 | 5659.01 |
| mt08var070 | kg | Puntas metálicas de cabeza ancha. (material) | 0.150 | 1050.00 | 157.50 |
| mt16arw100a | m | Cinta autoadhesiva, de aluminio, con adhesivo acrílico, de 0,03 mm de espesor y 50 mm de anchura, para sellado de juntas. (material) | 0.800 | 367.70 | 294.16 |
| mo054 | h | Maestro 1ª montador de aislamientos. (mano de obra) | 0.091 | 6110.85 | 556.09 |
| mo101 | h | Ayudante montador de aislamientos. (mano de obra) | 0.045 | 4437.97 | 199.71 |
| % | % | Herramientas | 2 % | 6866.47 | 137.33 |
|  |  | Costes directos |  |  | 7003.80 |
