# Desolidarización bajo piso cerámico o de piedra natural, con láminas nodulares de polietileno

- Propiedad del archivo: CYPE INGENIEROS, S.A.
- Formato: FIEBDC-3/2002
- Ámbito geográfico: Chile
- Divisa: CHL
- Costes indirectos: 3.00 %
- Gastos generales: 13.00 %
- Beneficio industrial: 6.00 %
- IVA: 19.00 %

## N Aislamientos e imprimaciones

### NS Desolidarizaciones

#### NSN Suelos

**NSN005** m² Desolidarización bajo piso cerámico o de piedra natural, con láminas nodulares de polietileno.
Desolidarización bajo piso cerámico o de piedra natural, con lámina desolidarizante de estructura nodular de polietileno, de 1 m de anchura y 3 mm de espesor, con ambas caras revestidas de geotextil no tejido de polipropileno, fijada al soporte con adhesivo cementoso mejorado, C2 E, con tiempo abierto ampliado, extendido con llana dentada.
Incluye: Corte y preparación de la lámina desolidarizante. Extendido del adhesivo cementoso sobre la superficie soporte. Colocación de la lámina desolidarizante.
Criterio de medición de proyecto: Superficie medida según documentación gráfica de Proyecto.
Criterio de medición de obra: Se medirá la superficie realmente ejecutada según especificaciones de Proyecto.

| Código | Ud | Descripción | Rendimiento | Precio | Importe |
|---|---|---|---|---|---|
| mt09mcr250a | kg | Adhesivo cementoso mejorado, C2 E, con tiempo abierto ampliado, para la fijación de geomembranas, compuesto por cementos especiales, áridos seleccionados y resinas sintéticas. (material) | 2.000 | 423.15 | 846.30 |
| mt15rev180a | m² | Lámina desolidarizante de estructura nodular de polietileno, de 1 m de anchura y 3 mm de espesor, con ambas caras revestidas de geotextil no tejido de polipropileno, suministrada en rollos de 30 m de longitud. (material) | 1.050 | 20284.96 | 21299.21 |
| mo029 | h | Maestro 1ª aplicador de membranas impermeabilizantes. (mano de obra) | 0.114 | 8689.02 | 990.55 |
| mo067 | h | Ayudante aplicador de membranas impermeabilizantes. (mano de obra) | 0.114 | 6494.86 | 740.41 |
| % | % | Herramientas | 2 % | 23876.47 | 477.53 |
|  |  | Costes directos |  |  | 24354.00 |
