# Pasillo técnico peatonal en azotea no transitable

- Propiedad del archivo: CYPE INGENIEROS, S.A.
- Formato: FIEBDC-3/2002
- Ámbito geográfico: Chile
- Divisa: CHL
- Costes indirectos: 3.00 %
- Gastos generales: 13.00 %
- Beneficio industrial: 6.00 %
- IVA: 19.00 %

## Q Cubiertas

### QA Planas

#### QAD No transitables, no ventiladas

**QAD045** m² Pasillo técnico peatonal en azotea no transitable, no ventilada, Deck con fijación mecánica, tipo convencional, pendiente del 1% al 15%. SOPORTE BASE: perfil nervado autosoportante de plancha de acero galvanizado S 280 de 0,7 mm de espesor, acabado liso, con 3 nervios de 50 mm de altura separados 260 mm; AISLAMIENTO TÉRMICO: panel rígido de lana de roca; IMPERMEABILIZACIÓN: tipo monocapa, no adherida, formada por una membrana de betún modificado con elastómero SBS, de 4 mm de espesor, con armadura de fieltro de poliéster reforzado y estabilizado de 150 g/m²; FIJACIONES MECÁNICAS: lámina impermeabilizante fijada mecánicamente al soporte metálico con tornillos de acero EVDF ZBJ de 6 mm de diámetro y 65 mm de longitud, con tratamiento anticorrosión, taco y arandela de reparto de 40x40 mm (3 ud/m²) y CAPA DE PROTECCIÓN: membrana de betún modificado con elastómero SBS, de 3,5 mm de espesor, con armadura de fieltro de poliéster reforzado y estabilizado de 150 g/m², con autoprotección mineral de color gris, totalmente adherida a la imprimación con soplete.
Pasillo técnico peatonal en azotea no transitable, no ventilada, Deck con fijación mecánica, tipo convencional, pendiente del 1% al 15%. SOPORTE BASE: perfil nervado autosoportante de plancha de acero galvanizado S 280 de 0,7 mm de espesor, acabado liso, con 3 nervios de 50 mm de altura separados 260 mm; AISLAMIENTO TÉRMICO: panel rígido de lana de roca; IMPERMEABILIZACIÓN: tipo monocapa, no adherida, formada por una membrana de betún modificado con elastómero SBS, de 4 mm de espesor, con armadura de fieltro de poliéster reforzado y estabilizado de 150 g/m²; FIJACIONES MECÁNICAS: lámina impermeabilizante fijada mecánicamente al soporte metálico con tornillos de acero EVDF ZBJ de 6 mm de diámetro y 65 mm de longitud, con tratamiento anticorrosión, taco y arandela de reparto de 40x40 mm (3 ud/m²) y CAPA DE PROTECCIÓN: membrana de betún modificado con elastómero SBS, de 3,5 mm de espesor, con armadura de fieltro de poliéster reforzado y estabilizado de 150 g/m², con autoprotección mineral de color gris, totalmente adherida a la imprimación con soplete.
Incluye: Replanteo de las láminas nervadas y de los puntos singulares. Corte, preparación y colocación de las láminas. Fijación mecánica de las láminas. Revisión de la superficie base en la que se realiza la fijación del aislamiento de acuerdo con las exigencias de la técnica a emplear. Corte, ajuste y colocación del aislamiento. Colocación de la imprimación. Fijación mecánica de la imprimación. Colocación de la lámina de protección.
Criterio de medición de proyecto: Superficie medida en proyección horizontal, según documentación gráfica de Proyecto, desde las caras interiores de los antepechos o petos perimetrales que la limitan.
Criterio de medición de obra: Se medirá, en proyección horizontal, la superficie realmente ejecutada según especificaciones de Proyecto, desde las caras interiores de los antepechos o petos perimetrales que la limitan.
Criterio de valoración económica: El precio no incluye la ejecución y el sellado de las juntas ni la ejecución de remates en los encuentros con paramentos y desagües.

| Código | Ud | Descripción | Rendimiento | Precio | Importe |
|---|---|---|---|---|---|
| mt13ccg200ac | m² | Perfil nervado autosoportante de plancha de acero galvanizado S 280 de 0,7 mm de espesor, acabado liso, con 3 nervios de 50 mm de altura separados 260 mm, inercia 18 cm4 y masa superficial 5,5 kg/m². (material) | 1.100 | 5407.92 | 5948.71 |
| mt16lrw020gp | m² | Panel rígido de lana de roca, de doble densidad, revestido por la cara superior con tejido de fibra, de 80 mm de espesor, resistencia térmica 2,05 m²K/W, conductividad térmica 0,039 W/(mK), calor específico 840 J/kgK y factor de resistencia a la difusión del vapor de agua 1. (material) | 1.050 | 53902.36 | 56597.48 |
| mt16aab010 | Ud | Fijación mecánica de los paneles aislantes a la lámina metálica (cubiertas deck). (material) | 1.000 | 141.85 | 141.85 |
| mt14lga010ga | m² | Membrana de betún modificado con elastómero SBS, de 4 mm de espesor, masa nominal 5 kg/m², con armadura de fieltro de poliéster reforzado y estabilizado de 150 g/m², con autoprotección mineral de color gris. (material) | 1.100 | 5251.61 | 5776.77 |
| mt14lga100a | Ud | Tornillo de acero EVDF ZBJ de 6 mm de diámetro y 65 mm de longitud, con tratamiento anticorrosión, taco y arandela de reparto de 40x40 mm. (material) | 3.000 | 147.43 | 442.29 |
| mt14lga010oa | m² | Membrana de betún modificado con elastómero SBS, de 3,5 mm de espesor, masa nominal 5 kg/m², con armadura de fieltro de poliéster reforzado y estabilizado de 150 g/m², con autoprotección mineral de color gris. (material) | 1.000 | 4850.39 | 4850.39 |
| op00ciz010 |  | Cizalla. | 1.000 | 0.00 | 0.00 |
| op00roe010 |  | Roedora. | 1.000 | 0.00 | 0.00 |
| op00sop010 |  | Soplete para soldadura de membranas asfálticas. | 1.000 | 0.00 | 0.00 |
| mo051 | h | Maestro 1ª montador de cerramientos industriales. (mano de obra) | 0.172 | 5628.66 | 968.13 |
| mo098 | h | Ayudante montador de cerramientos industriales. (mano de obra) | 0.172 | 4063.51 | 698.92 |
| mo054 | h | Maestro 1ª montador de aislamientos. (mano de obra) | 0.057 | 5628.66 | 320.83 |
| mo101 | h | Ayudante montador de aislamientos. (mano de obra) | 0.057 | 4063.51 | 231.62 |
| mo029 | h | Maestro 1ª aplicador de membranas impermeabilizantes. (mano de obra) | 0.195 | 5466.67 | 1066.00 |
| mo067 | h | Ayudante aplicador de membranas impermeabilizantes. (mano de obra) | 0.195 | 4063.51 | 792.38 |
| % | % | Herramientas | 2 % | 77835.37 | 1556.71 |
|  |  | Costes directos |  |  | 79392.08 |
