# Lucarna transitable de baldosas de vidrio moldeado

- Propiedad del archivo: CYPE INGENIEROS, S.A.
- Formato: FIEBDC-3/2002
- Ámbito geográfico: Chile
- Divisa: CHL
- Costes indirectos: 3.00 %
- Gastos generales: 13.00 %
- Beneficio industrial: 6.00 %
- IVA: 19.00 %

## Q Cubiertas

### QL Lucarnas

#### QLH De baldosas de vidrio moldeado

**QLH010** m² Lucarna transitable de baldosas de vidrio moldeado.
Formación de lucarna transitable constituido por baldosas de vidrio moldeado liso, incoloro, 190x190x80 mm, para tráfico peatonal, con juntas perimetrales y juntas entre piezas realizadas con hormigón H20 (20) 12/6, no expuesto a ciclos hielo-deshielo, exposición a sulfatos despreciable, sin requerimiento de permeabilidad, no expuesto a ambientes salinos, docilidad blanda, preparado en central, con cemento grado normal, y vaciado con medios manuales, y acero A63-42H, con una cuantía aproximada de 13 kg/m² como armadura inferior y superior; montaje y retiro del sistema de moldaje. Incluso bandas perimetrales para juntas de proyecto y antideslizamiento y sellado de juntas perimetrales con silicona. Totalmente acabado.
Incluye: Montaje del sistema de moldaje. Replanteo de las piezas. Colocación de las bandas perimetrales. Colocación de las baldosas de vidrio. Colocación de las armaduras con separadores homologados. Humectación del moldaje. Vaciado y compactación del hormigón. Curado del hormigón. Sellado de las juntas perimetrales. Retiro del sistema de moldaje.
Criterio de medición de proyecto: Superficie medida según documentación gráfica de Proyecto.
Criterio de medición de obra: Se medirá la superficie realmente ejecutada según especificaciones de Proyecto.

| Código | Ud | Descripción | Rendimiento | Precio | Importe |
|---|---|---|---|---|---|
| mt21vmp010e | Ud | Bloques de vidrio liso, incoloro, 190x190x80 mm, para suelos con tráfico peatonal. (material) | 21.000 | 6308.15 | 132471.15 |
| mt10haf090aebm | m³ | Hormigón H20 (20) 12/6, no expuesto a ciclos hielo-deshielo, exposición a sulfatos despreciable, sin requerimiento de permeabilidad, no expuesto a ambientes salinos, docilidad blanda, preparado en central, con cemento grado normal, según NCh 170.Of85 y ACI 318-08. (material) | 0.019 | 58667.86 | 1114.69 |
| mt07aco100a | kg | Acero en barras con resaltes, A63-42H, de varios diámetros, según NCh204.Of77. (material) | 13.000 | 685.64 | 8913.32 |
| mt07aco020c | Ud | Separador homologado para vigas. (material) | 4.000 | 59.93 | 239.72 |
| mt50spa052b | m | Tablón de madera de pino, de 20x7,2 cm. (material) | 0.020 | 3894.96 | 77.90 |
| mt50spa101 | kg | Clavos de acero. (material) | 0.030 | 1153.41 | 34.60 |
| mt50spa081a | Ud | Puntal metálico telescópico, de hasta 3 m de altura. (material) | 0.013 | 11862.33 | 154.21 |
| mt15sja025b | Ud | Cartucho de silicona acética monocomponente, antimoho, color transparente, de 310 ml. (material) | 0.500 | 8281.04 | 4140.52 |
| mt21vva022b | Ud | Material auxiliar para la colocación de baldosas de vidrio moldeado. (material) | 1.000 | 657.28 | 657.28 |
| mo020 | h | Maestro 1ª construcción. (mano de obra) | 2.200 | 8689.02 | 19115.84 |
| mo113 | h | Jornal construcción. (mano de obra) | 1.745 | 6257.69 | 10919.67 |
| % | % | Herramientas | 2 % | 177838.90 | 3556.78 |
|  |  | Costes directos |  |  | 181395.68 |
