# Cubierta inclinada de lámina perfilada de acero prelacado, de 0,6 mm de espesor, con una pendiente mayor del 10%

- Propiedad del archivo: CYPE INGENIEROS, S.A.
- Formato: FIEBDC-3/2002
- Ámbito geográfico: Chile
- Divisa: CHL
- Costes indirectos: 3.00 %
- Gastos generales: 13.00 %
- Beneficio industrial: 6.00 %
- IVA: 19.00 %

## Q Cubiertas

### QT Inclinadas

#### QTA Láminas perfiladas de acero

**QTA010** m² Cubierta inclinada de lámina perfilada de acero prelacado, de 0,6 mm de espesor, con una pendiente mayor del 10%.
Suministro y montaje de cobertura de faldones de cubiertas inclinadas, con una pendiente mayor del 10%, mediante lámina perfilada de acero prelacado, de 0,6 mm de espesor, en perfil comercial prelacado por la cara exterior, fijada mecánicamente a cualquier tipo de correa estructural (no incluida en este precio). Incluso parte proporcional de cortes, solapes, tornillos y elementos de fijación, accesorios y juntas.
Incluye: Replanteo de las láminas por faldón. Corte, preparación y colocación de las láminas. Ejecución de juntas y perímetro. Fijación mecánica de las láminas perfiladas.
Criterio de medición de proyecto: Superficie medida en verdadera magnitud, según documentación gráfica de Proyecto.
Criterio de medición de obra: Se medirá, en verdadera magnitud, la superficie realmente ejecutada según especificaciones de Proyecto.

| Código | Ud | Descripción | Rendimiento | Precio | Importe |
|---|---|---|---|---|---|
| mt13ccp010a | m² | Lámina perfilada de acero prelacado, espesor 0,6 mm. (material) | 1.100 | 3515.43 | 3866.97 |
| mt13ccg030d | Ud | Tornillo autorroscante de 6,5x70 mm de acero inoxidable, con arandela. (material) | 3.000 | 325.91 | 977.73 |
| op00ciz010 |  | Cizalla. | 1.000 | 0.00 | 0.00 |
| op00roe010 |  | Roedora. | 1.000 | 0.00 | 0.00 |
| mo051 | h | Maestro 1ª montador de cerramientos industriales. (mano de obra) | 0.166 | 5019.75 | 833.28 |
| mo098 | h | Ayudante montador de cerramientos industriales. (mano de obra) | 0.166 | 3580.11 | 594.30 |
| % | % | Herramientas | 2 % | 6272.28 | 125.45 |
|  |  | Costes directos |  |  | 6397.73 |
