# Cubierta inclinada de planchas traslúcidas de poliéster, de perfil mini onda, con una pendiente mayor del 10%

- Propiedad del archivo: CYPE INGENIEROS, S.A.
- Formato: FIEBDC-3/2002
- Ámbito geográfico: Chile
- Costes indirectos: 3.00 %
- Gastos generales: 13.00 %
- Beneficio industrial: 6.00 %
- IVA: 16.00 %

## Q Cubiertas

### QT Inclinadas

#### QTF Planchas de cubierta

**QTF030** m² Cubierta inclinada de planchas traslúcidas de poliéster, de perfil mini onda, con una pendiente mayor del 10%.
Incluye: Replanteo de las placas por faldón. Corte, preparación y colocación de las placas. Ejecución de juntas y perímetro. Fijación mecánica de las placas. Resolución de puntos singulares con piezas de remate.

| Código | Ud | Descripción | Rendimiento | Precio | Importe |
|---|---|---|---|---|---|
| mt13lpo100f | m² | Plancha traslúcida de poliéster, de perfil mini onda, formada por resina termoplástica de policarbonato, de 0,8 mm de espesor, con una transmisión de luminosidad del 90%. (material) | 1.200 | 10.64 | 12.77 |
| mt13lpo040a | m | Cumbrera, color negro, para cubiertas de placas. (material) | 0.100 | 6.22 | 0.62 |
| mt13lpo020a | m | Remate perimetral para cubiertas de placas. (material) | 0.100 | 5.16 | 0.52 |
| mt13lpo070a | Ud | Aireador de 86x47 cm, para cubiertas de placas. (material) | 0.020 | 79.62 | 1.59 |
| op00ciz010 |  | Cizalla. | 1.000 | 0.00 | 0.00 |
| op00roe010 |  | Roedora. | 1.000 | 0.00 | 0.00 |
| mo046 | h | Maestro 1ª montador de cerramientos industriales. (mano de obra) | 0.100 | 6.79 | 0.68 |
| mo089 | h | Ayudante montador de cerramientos industriales. (mano de obra) | 0.100 | 4.77 | 0.48 |
| % | % | Costes directos complementarios | 2 % | 16.66 | 0.33 |
|  |  | Costes directos |  |  | 16.99 |
