# Revestimiento de paramentos interiores con afinado a buena vista de mortero de cal, resistencia a compresión de 1,5 a 5 N/mm², de color gris, espesor 15 mm

- Propiedad del archivo: CYPE INGENIEROS, S.A.
- Formato: FIEBDC-3/2002
- Ámbito geográfico: Chile
- Divisa: CHL
- Costes indirectos: 3.00 %
- Gastos generales: 13.00 %
- Beneficio industrial: 6.00 %
- IVA: 19.00 %

## R Revestimientos

### RB Morteros industriales para revoque y enlucido

#### RBB Capas base

**RBB015** m² Revestimiento de paramentos interiores con afinado a buena vista de mortero de cal, resistencia a compresión de 1,5 a 5 N/mm², de color gris, espesor 15 mm.
Formación en paramentos interiores de capa de 15 mm de espesor, con revoque a buena vista de mortero de cal, resistencia a compresión de 1,5 a 5 N/mm², de color gris, aplicado mecánicamente. Incluso parte proporcional de preparación de la superficie soporte, formación de rincones, maestras, aristas, mochetas, jambas, dinteles, remates en los encuentros con paramentos, revestimientos u otros elementos recibidos en su superficie.
Incluye: Preparación de la superficie soporte. Despiece de paños de trabajo. Preparación del mortero. Aplicación del mortero. Realización de juntas y puntos singulares. Acabado superficial. Curado del mortero.
Criterio de medición de proyecto: Superficie medida según documentación gráfica de Proyecto, sin deducir huecos menores de 4 m² y deduciendo, en los huecos de superficie mayor de 4 m², el exceso sobre 4 m².
Criterio de medición de obra: Se medirá la superficie realmente ejecutada según especificaciones de Proyecto, deduciendo, en los huecos de superficie mayor de 4 m², el exceso sobre 4 m².

| Código | Ud | Descripción | Rendimiento | Precio | Importe |
|---|---|---|---|---|---|
| mt28mim010a | kg | Mortero de cal, resistencia a compresión de 1,5 a 5 N/mm², de color gris, compuesto por cal aérea, aglomerantes hidráulicos, áridos seleccionados y aditivos, suministrado en sacos. (material) | 18.000 | 192.93 | 3472.74 |
| op00tal020 |  | Taladro con batidora. | 1.000 | 0.00 | 0.00 |
| mo039 | h | Maestro 1ª revocador. (mano de obra) | 0.365 | 4856.40 | 1772.59 |
| mo111 | h | Jornal especializado revocador. (mano de obra) | 0.183 | 3574.08 | 654.06 |
| % | % | Herramientas | 2 % | 5899.39 | 117.99 |
|  |  | Costes directos |  |  | 6017.38 |
