# Revestimiento mural con papel de vinilo

- Propiedad del archivo: CYPE INGENIEROS, S.A.
- Formato: FIEBDC-3/2002
- Ámbito geográfico: Chile
- Divisa: CHL
- Costes indirectos: 3.00 %
- Gastos generales: 13.00 %
- Beneficio industrial: 6.00 %
- IVA: 19.00 %

## R Revestimientos

### RD Decorativos

#### RDP De papel

**RDP010** m² Revestimiento mural con papel de vinilo.
Revestimiento mural con papel de vinilo, de 235 g/m². Colocación en obra: con cola celulósica, soluble en agua.
Incluye: Limpieza y preparación de la superficie soporte. Replanteo. Corte y preparación del revestimiento. Aplicación del adhesivo. Colocación y fijación del revestimiento. Limpieza del adhesivo sobrante y paso del rodillo aplastajuntas. Resolución de encuentros y puntos singulares.
Criterio de medición de proyecto: Superficie medida según documentación gráfica de Proyecto, deduciendo los huecos de superficie mayor de 2 m².
Criterio de medición de obra: Se medirá la superficie realmente ejecutada según especificaciones de Proyecto, deduciendo los huecos de superficie mayor de 2 m².

| Código | Ud | Descripción | Rendimiento | Precio | Importe |
|---|---|---|---|---|---|
| mt29cam020 | kg | Cola celulósica, soluble en agua, para papeles pintados. (material) | 0.010 | 7734.34 | 77.34 |
| mt29pap010a | m² | Papel de vinilo, de 235 g/m², para revestimiento de paramentos verticales interiores. (material) | 1.100 | 2990.80 | 3289.88 |
| op00sie030 |  | Sierra de disco de diamante, para mesa de trabajo, de corte húmedo. | 1.000 | 0.00 | 0.00 |
| op00tal010 |  | Taladro. | 1.000 | 0.00 | 0.00 |
| mo038 | h | Maestro 1ª pintor. (mano de obra) | 0.091 | 8689.02 | 790.70 |
| mo076 | h | Ayudante pintor. (mano de obra) | 0.091 | 6494.86 | 591.03 |
| % | % | Herramientas | 2 % | 4748.95 | 94.98 |
|  |  | Costes directos |  |  | 4843.93 |
