# Revestimiento de escalera de terrazo

- Propiedad del archivo: CYPE INGENIEROS, S.A.
- Formato: FIEBDC-3/2002
- Ámbito geográfico: Chile
- Divisa: CHL
- Costes indirectos: 3.00 %
- Gastos generales: 13.00 %
- Beneficio industrial: 6.00 %
- IVA: 19.00 %

## R Revestimientos

### RE Peldaños

#### REC De terrazo

**REC010** Ud Revestimiento de escalera de terrazo.
Revestimiento de escalera de ida y vuelta, de dos tramos rectos con meseta intermedia con 17 peldaños de 100 cm de anchura mediante el montaje de los siguientes elementos: peldañeado formado por peldaño prefabricado de terrazo, en "L", para interiores, uso normal, micrograno (menor o igual a 6 mm), color Marfil, longitud hasta 110 cm, con profundidad de huella de 23-32 cm y altura de contrahuella de 13-20 cm, pulido en fábrica de entre 3 y 5 cm de espesor, cara y cantos pulidos; zanquín de terrazo micrograno (menor o igual a 6 mm), color Marfil, de una pieza a montacaballo, colocado en un lateral, recibido todo ello con mortero de cemento 1:6, con arena de miga, sobre un peldañeado previo (no incluido en este precio). Incluso revestimiento de mesetas y rejuntado con la misma tonalidad de las piezas.
Incluye: Replanteo y trazado de peldaños. Corte de las piezas y formación de encajes en esquinas y rincones. Humectación del peldañeado. Colocación con mortero del primer peldaño. Tendido de cordeles. Colocación de las piezas. Colocación del zanquín. Relleno de juntas. Limpieza del tramo.
Criterio de medición de proyecto: Número de unidades previstas, según documentación gráfica de Proyecto.
Criterio de medición de obra: Se medirá el número de unidades realmente ejecutadas según especificaciones de Proyecto.

| Código | Ud | Descripción | Rendimiento | Precio | Importe |
|---|---|---|---|---|---|
| mt09mor010c | m³ | Mortero de cemento CEM II/B-P 32,5 N tipo M-5, confeccionado en obra con 250 kg/m³ de cemento y una proporción en volumen 1/6. (material) | 0.197 | 69697.74 | 13730.45 |
| mt18ppt010fa | Ud | Peldaño prefabricado de terrazo, en "L", para interiores, uso normal, micrograno (menor o igual a 6 mm), color Marfil, longitud hasta 110 cm, con profundidad de huella de 23-32 cm y altura de contrahuella de 13-20 cm, pulido en fábrica. (material) | 17.000 | 21117.81 | 359002.77 |
| mt18zpt010m | m | Zanquín de terrazo micrograno (menor o igual a 6 mm), para interiores, color Marfil, de una pieza a montacaballo, para peldaño en "L". (material) | 6.800 | 11963.19 | 81349.69 |
| mt18btl010gb | m² | Piezas de terrazo para interior, uso normal, micrograno (menor o igual a 6 mm), formato nominal 33x33 cm, color Marfil, con un primer pulido en fábrica, para pulido y abrillantado final en obra. (material) | 1.050 | 6888.51 | 7232.94 |
| mt18rtl010gb | m | Guardapolvos de terrazo micrograno (menor o igual a 6 mm) para interior, color Marfil, 33x7 cm, con el canto rebajado y un grado de pulido de 220. (material) | 2.000 | 2107.47 | 4214.94 |
| mt01ara010a | m³ | Arena con granulometría de 0 a 5 mm de diámetro, limpia. (material) | 0.020 | 9491.98 | 189.84 |
| mo023 | h | Maestro 1ª colocador de piso. (mano de obra) | 4.752 | 8689.02 | 41290.22 |
| mo061 | h | Ayudante solador. (mano de obra) | 4.752 | 6494.86 | 30863.57 |
| % | % | Herramientas | 2 % | 537874.42 | 10757.49 |
|  |  | Costes directos |  |  | 548631.91 |
