# Revestimiento de escalera interior, con piezas de piedra natural. Colocación en capa gruesa

- Propiedad del archivo: CYPE INGENIEROS, S.A.
- Formato: FIEBDC-3/2002
- Ámbito geográfico: Chile
- Divisa: CHL
- Costes indirectos: 3.00 %
- Gastos generales: 13.00 %
- Beneficio industrial: 6.00 %
- IVA: 19.00 %

## R Revestimientos

### RE Peldaños

#### REP De piedra natural

**REP010** Ud Revestimiento de escalera interior, con piezas de piedra natural. Colocación en capa gruesa.
Revestimiento de escalera interior de ida y vuelta, de dos tramos rectos con meseta intermedia con 17 peldaños de 100 cm de anchura, formado por huella de mármol, procedente de España, Crema Levante, tamaño máximo hasta 120 cm de longitud y 3 cm de espesor, cara y cantos pulidos, mesetas y guardapolvos del mismo material, tabica de mármol, procedente de España, Crema Levante, tamaño máximo hasta 120x16x2 cm, pulida y zanquín de mármol, procedente de España, Crema Levante, de dos piezas, 37x7x2 cm, cara y cantos pulidos. COLOCACIÓN: en capa gruesa con mortero de cemento 1:6. REJUNTADO: con mortero de juntas cementoso, CG1, para junta mínima (entre 1,5 y 3 mm), con la misma tonalidad de las piezas.
Incluye: Replanteo y trazado de huellas, tabicas y zanquines. Corte de las piezas y formación de encajes en esquinas y rincones. Humectación del peldañeado. Colocación con mortero de la tabica y huella del primer peldaño. Tendido de cordeles. Colocación de tabicas y huellas. Colocación del zanquín. Relleno de juntas. Limpieza del tramo.
Criterio de medición de proyecto: Número de unidades previstas, según documentación gráfica de Proyecto.
Criterio de medición de obra: Se medirá el número de unidades realmente ejecutadas según especificaciones de Proyecto.

| Código | Ud | Descripción | Rendimiento | Precio | Importe |
|---|---|---|---|---|---|
| mt18pmn110ka | Ud | Huella para peldaño recto de mármol, procedente de España, Crema Levante, longitud hasta 100 cm y 3 cm de espesor, cara y cantos pulidos, densidad 2720 kg/m³, resistencia a compresión 131,6 MPa, resistencia a flexión 11,4 MPa, absorción de agua por capilaridad menor de 5 kg/m² min½, coeficiente de absorción de agua <= 0,4%, Euroclase A1 de reacción al fuego, resistencia a la abrasión 2,76 mm, resistencia al deslizamiento en condiciones secas (índice SRV) 53, resistencia al deslizamiento en condiciones húmedas (índice SRV) 14. (material) | 17.000 | 9029.15 | 153495.55 |
| mt18pmn111ka | Ud | Tabica para peldaño de mármol, procedente de España, Crema Levante, hasta 100 cm de largo por 16 cm de ancho y 2 cm de espesor, pulida, densidad 2690 kg/m³, resistencia a compresión 131,6 MPa, resistencia a flexión 11,4 MPa, absorción de agua por capilaridad menor de 5 kg/m² min½, coeficiente de absorción de agua <= 0,4%, Euroclase A1 de reacción al fuego, resistencia a la abrasión 2,76 mm, resistencia al deslizamiento en condiciones secas (índice SRV) 53, resistencia al deslizamiento en condiciones húmedas (índice SRV) 14. (material) | 17.000 | 6775.62 | 115185.54 |
| mt18zmn010u | Ud | Zanquín de mármol, procedente de España, Crema Levante, de dos piezas, 37x7x2 cm, cara y cantos pulidos, densidad 2690 kg/m³, resistencia a compresión 131,6 MPa, resistencia a flexión 11,4 MPa, absorción de agua por capilaridad menor de 5 kg/m² min½, coeficiente de absorción de agua <= 0,4%, Euroclase A1 de reacción al fuego, resistencia a la abrasión 2,76 mm, resistencia al deslizamiento en condiciones secas (índice SRV) 53, resistencia al deslizamiento en condiciones húmedas (índice SRV) 14. (material) | 17.000 | 1978.10 | 33627.70 |
| mt18bmn010ov | m² | Piezas de mármol, procedente de España, Crema Levante, 60x40x2 cm, acabado pulido, densidad 2690 kg/m³, resistencia a compresión 131,6 MPa, resistencia a flexión 11,4 MPa, absorción de agua por capilaridad menor de 5 kg/m² min½, coeficiente de absorción de agua <= 0,4%, Euroclase A1 de reacción al fuego, resistencia a la abrasión 2,76 mm, resistencia al deslizamiento en condiciones secas (índice SRV) 53, resistencia al deslizamiento en condiciones húmedas (índice SRV) 14. (material) | 1.050 | 12187.10 | 12796.46 |
| mt18rmn010ka | m | Guardapolvos de mármol, procedente de España, Crema Levante, 7x1 cm, cara y cantos pulidos, densidad 2690 kg/m³, resistencia a compresión 131,6 MPa, resistencia a flexión 11,4 MPa, absorción de agua por capilaridad menor de 5 kg/m² min½, coeficiente de absorción de agua <= 0,4%, Euroclase A1 de reacción al fuego, resistencia a la abrasión 2,76 mm. (material) | 2.000 | 876.37 | 1752.74 |
| mt09mor010c | m³ | Mortero de cemento CEM II/B-P 32,5 N tipo M-5, confeccionado en obra con 250 kg/m³ de cemento y una proporción en volumen 1/6. (material) | 0.034 | 69697.74 | 2369.72 |
| mt09mcr060c | kg | Mortero de juntas cementoso, CG1, para junta mínima entre 1,5 y 3 mm. (material) | 2.480 | 423.15 | 1049.41 |
| mt01ara010a | m³ | Arena con granulometría de 0 a 5 mm de diámetro, limpia. (material) | 0.020 | 9491.98 | 189.84 |
| op00sie030 |  | Sierra de disco de diamante, para mesa de trabajo, de corte húmedo. | 1.000 | 0.00 | 0.00 |
| mo023 | h | Maestro 1ª colocador de piso. (mano de obra) | 12.629 | 8689.02 | 109733.63 |
| mo061 | h | Ayudante solador. (mano de obra) | 12.629 | 6494.86 | 82023.59 |
| mo113 | h | Jornal construcción. (mano de obra) | 12.629 | 6257.69 | 79028.37 |
| % | % | Herramientas | 2 % | 591252.55 | 11825.05 |
|  |  | Costes directos |  |  | 603077.60 |
