# Pintura anticarbonatación

- Propiedad del archivo: CYPE INGENIEROS, S.A.
- Formato: FIEBDC-3/2002
- Ámbito geográfico: Chile
- Divisa: CHL
- Costes indirectos: 3.00 %
- Gastos generales: 13.00 %
- Beneficio industrial: 6.00 %
- IVA: 19.00 %

## R Revestimientos

### RL Tratamientos superficiales de protección

#### RLB Anticarbonatación

**RLB010** m² Pintura anticarbonatación.
Aplicación manual de dos manos de pintura para interior y exterior, pintura a base de copolímeros acrílicos en emulsión acuosa, a base de copolímeros acrílicos en emulsión acuosa, color blanco, acabado mate, textura lisa, (rendimiento: 0,3 l/m² cada mano), para la protección del hormigón o mortero frente a la carbonatación y ambientes agresivos contaminados.
Incluye: Limpieza de la superficie soporte. Aplicación de una mano de fondo y una mano de acabado.
Criterio de medición de proyecto: Superficie medida según documentación gráfica de Proyecto.
Criterio de medición de obra: Se medirá la superficie realmente ejecutada según especificaciones de Proyecto.

| Código | Ud | Descripción | Rendimiento | Precio | Importe |
|---|---|---|---|---|---|
| mt27tso030i | l | Pintura para interior y exterior, pintura a base de copolímeros acrílicos en emulsión acuosa, a base de copolímeros acrílicos en emulsión acuosa, color blanco, acabado mate, textura lisa, permeable al vapor de agua y resistente a los rayos UV, para la protección de hormigón o mortero, frente a la carbonatación y ambientes agresivos contaminados. (material) | 0.600 | 2548.54 | 1529.12 |
| mo038 | h | Maestro 1ª pintor. (mano de obra) | 0.171 | 8689.02 | 1485.82 |
| mo076 | h | Ayudante pintor. (mano de obra) | 0.171 | 6494.86 | 1110.62 |
| % | % | Herramientas | 2 % | 4125.56 | 82.51 |
|  |  | Costes directos |  |  | 4208.07 |
