# Afinado de cemento para base de alicatado

- Propiedad del archivo: CYPE INGENIEROS, S.A.
- Formato: FIEBDC-3/2002
- Ámbito geográfico: Chile
- Divisa: CHL
- Costes indirectos: 3.00 %
- Gastos generales: 13.00 %
- Beneficio industrial: 6.00 %
- IVA: 19.00 %

## R Revestimientos

### RP Conglomerados tradicionales

#### RPE Afinados

**RPE012** m² Afinado de cemento para base de alicatado.
Formación de revestimiento continuo de mortero de cemento, resistencia a compresión de 1,5 a 5 N/mm², maestreado, de 15 mm de espesor, aplicado sobre un paramento vertical interior, acabado superficial rayado, para servir de base a un posterior alicatado. Incluso preparación de la superficie soporte, formación de juntas, rincones, maestras con separación entre ellas no superior a un metro, aristas, mochetas, jambas, dinteles, remates en los encuentros con paramentos, revestimientos u otros elementos recibidos en su superficie.
Incluye: Despiece de paños de trabajo. Colocación de reglones y tendido de lienzas. Colocación de tientos. Realización de maestras. Aplicación del mortero. Realización de juntas y encuentros. Acabado superficial. Curado del mortero.
Criterio de medición de proyecto: Superficie medida según documentación gráfica de Proyecto, sin deducir huecos menores de 4 m² y deduciendo, en los huecos de superficie mayor de 4 m², el exceso sobre 4 m².
Criterio de medición de obra: Se medirá la superficie realmente ejecutada según especificaciones de Proyecto, deduciendo, en los huecos de superficie mayor de 4 m², el exceso sobre 4 m².

| Código | Ud | Descripción | Rendimiento | Precio | Importe |
|---|---|---|---|---|---|
| mt08aaa010a | m³ | Agua. (material) | 0.005 | 919.27 | 4.60 |
| mt28mif010a | t | Mortero industrial para revoque y enlucido de uso corriente, de cemento, resistencia a compresión de 1,5 a 5 N/mm², suministrado en sacos. (material) | 0.028 | 30399.36 | 851.18 |
| op00tal020 |  | Taladro con batidora. | 1.000 | 0.00 | 0.00 |
| mo020 | h | Maestro 1ª construcción. (mano de obra) | 0.510 | 8327.21 | 4246.88 |
| mo113 | h | Jornal construcción. (mano de obra) | 0.454 | 5997.35 | 2722.80 |
| % | % | Herramientas | 2 % | 7825.46 | 156.51 |
|  |  | Costes directos |  |  | 7981.97 |
