# Enlucido de yeso

- Propiedad del archivo: CYPE INGENIEROS, S.A.
- Formato: FIEBDC-3/2002
- Ámbito geográfico: Chile
- Divisa: CHL
- Costes indirectos: 3.00 %
- Gastos generales: 13.00 %
- Beneficio industrial: 6.00 %
- IVA: 19.00 %

## R Revestimientos

### RP Conglomerados tradicionales

#### RPG Afinados y enlucidos

**RPG011** m² Enlucido de yeso.
Formación de revestimiento continuo interior de yeso, sobre paramento vertical, de hasta 3 m de altura, de 3 mm de espesor, formado por una capa de enlucido con pasta de yeso de aplicación en capa fina C6, que constituye la terminación o remate, aplicado sobre una superficie previamente guarnecida (no está incluido en el precio la capa de afinado). Incluso, remates con guardapolvos, y montaje, desmontaje y retirada de andamios.
Incluye: Amasado del yeso fino. Ejecución del enlucido, extendiendo la pasta de yeso fino sobre la superficie previamente guarnecida.
Criterio de medición de proyecto: Superficie medida desde el piso hasta el techo, según documentación gráfica de Proyecto, sin deducir huecos menores de 4 m² y deduciendo, en los huecos de superficie mayor de 4 m², el exceso sobre 4 m². No han sido objeto de descuento los paramentos verticales que tienen closets empotrados, sea cual fuere su dimensión.
Criterio de medición de obra: Se medirá, a cinta corrida, la superficie realmente ejecutada según especificaciones de Proyecto, considerando como altura la distancia entre el piso y el techo, sin deducir huecos menores de 4 m² y deduciendo, en los huecos de superficie mayor de 4 m², el exceso sobre 4 m². Los paramentos que tengan closets empotrados no serán objeto de descuento sea cual fuere su dimensión.

| Código | Ud | Descripción | Rendimiento | Precio | Importe |
|---|---|---|---|---|---|
| mt09pye010a | m³ | Pasta de yeso para aplicación en capa fina C6. (material) | 0.003 | 100768.55 | 302.31 |
| op00tal020 |  | Taladro con batidora. | 1.000 | 0.00 | 0.00 |
| mo033 | h | Maestro 1ª yesero. (mano de obra) | 0.060 | 8689.02 | 521.34 |
| mo071 | h | Ayudante yesero. (mano de obra) | 0.030 | 6494.86 | 194.85 |
| % | % | Herramientas | 2 % | 1018.50 | 20.37 |
|  |  | Costes directos |  |  | 1038.87 |
