# Mortero monocapa fotocatalítico

- Propiedad del archivo: CYPE INGENIEROS, S.A.
- Formato: FIEBDC-3/2002
- Ámbito geográfico: Chile
- Divisa: CHL
- Costes indirectos: 3.00 %
- Gastos generales: 13.00 %
- Beneficio industrial: 6.00 %
- IVA: 19.00 %

## R Revestimientos

### RQ Sistemas monocapa industriales

#### RQO Morteros monocapa

**RQO030** m² Mortero monocapa fotocatalítico.
Formación en fachadas de revestimiento continuo de 15 mm de espesor, impermeable al agua de lluvia, con mortero monocapa para la imprimación y decoración de fachadas, resistencia a compresión de 3 a 7,5 N/mm², absorción de agua por capilaridad menor de 0,2 kg/m² min½, acabado con árido proyectado, color blanco, compuesto de cemento fotocatalítico, descontaminante y autolimpiable, aditivos, resinas sintéticas y cargas minerales. Aplicado manualmente sobre una superficie de ladrillo cerámico, ladrillo o bloque de hormigón o bloque cerámico aligerado. Incluso preparación de la superficie soporte, colocación de malla de fibra de vidrio antiálcalis para refuerzo de encuentros entre materiales diferentes y en los frentes de la losa, en un 20% de la superficie del paramento, formación de juntas, rincones, maestras, aristas, mochetas, jambas y dinteles, remates en los encuentros con paramentos, revestimientos u otros elementos recibidos en su superficie.
Incluye: Preparación de la superficie soporte. Despiece de los paños de trabajo. Aristado y realización de juntas. Preparación del mortero monocapa. Aplicación del mortero monocapa. Regleado y alisado del revestimiento. Acabado superficial. Repasos y limpieza final.
Criterio de medición de proyecto: Superficie medida según documentación gráfica de Proyecto, deduciendo los huecos de superficie mayor de 3 m² e incluyendo el desarrollo de las mochetas.
Criterio de medición de obra: Se medirá la superficie realmente ejecutada según especificaciones de Proyecto, deduciendo los huecos de superficie mayor de 3 m² e incluyendo el desarrollo de las mochetas.

| Código | Ud | Descripción | Rendimiento | Precio | Importe |
|---|---|---|---|---|---|
| mt28mit060aa | kg | Mortero monocapa para la imprimación y decoración de fachadas, resistencia a compresión de 3 a 7,5 N/mm², absorción de agua por capilaridad menor de 0,2 kg/m² min½, acabado con árido proyectado, color blanco, compuesto de cemento fotocatalítico, descontaminante y autolimpiable, aditivos, resinas sintéticas y cargas minerales. (material) | 17.000 | 435.59 | 7405.03 |
| mt28mon040a | m² | Malla de fibra de vidrio, antiálcalis, de 10x10 mm de luz de malla, de 750 a 900 micras de espesor y de 200 a 250 g/m² de masa superficial, con 25 kp/cm² de resistencia a tracción, para armar morteros. (material) | 0.210 | 1612.05 | 338.53 |
| mt28mon030 | m | Junquillo de PVC. (material) | 0.750 | 234.55 | 175.91 |
| mt28mon050 | m | Perfil de PVC rígido para formación de aristas en revestimientos de mortero monocapa. (material) | 1.250 | 247.94 | 309.93 |
| mt28mon020b | kg | Árido de mármol, procedente de machaqueo, para proyectar sobre mortero, de granulometría comprendida entre 5 y 9 mm. (material) | 15.000 | 247.94 | 3719.10 |
| op00tal020 |  | Taladro con batidora. | 1.000 | 0.00 | 0.00 |
| mo039 | h | Maestro 1ª revocador. (mano de obra) | 0.432 | 8689.02 | 3753.66 |
| mo111 | h | Jornal especializado revocador. (mano de obra) | 0.239 | 6462.53 | 1544.54 |
| % | % | Herramientas | 4 % | 17246.70 | 689.87 |
|  |  | Costes directos |  |  | 17936.57 |
