# Limpiapies metálico

- Propiedad del archivo: CYPE INGENIEROS, S.A.
- Formato: FIEBDC-3/2002
- Ámbito geográfico: Chile
- Divisa: CHL
- Costes indirectos: 3.00 %
- Gastos generales: 13.00 %
- Beneficio industrial: 6.00 %
- IVA: 19.00 %

## R Revestimientos

### RS Pisos

#### RSF Alfombras y limpiapieses

**RSF010** m² Limpiapies metálico.
Limpiapies formado por perfiles de aluminio, de 27 mm de anchura, unidos entre sí mediante elementos de PVC de alta resistencia, sin separación entre perfiles, acabado superficial con caucho reciclado de color beige, espesor total 18 mm, uso interior y exterior, instalado en cajeado de piso formado por foso de 18 mm de profundidad (no incluido en este precio). Incluso preparación de la superficie soporte.
Incluye: Preparación de la superficie soporte. Colocación del limpiapies.
Criterio de medición de proyecto: Superficie medida según documentación gráfica de Proyecto.
Criterio de medición de obra: Se medirá la superficie realmente ejecutada según especificaciones de Proyecto.

| Código | Ud | Descripción | Rendimiento | Precio | Importe |
|---|---|---|---|---|---|
| mt18fel100dmc | m² | Limpiapies formado por perfiles de aluminio, de 27 mm de anchura, unidos entre sí mediante elementos de PVC de alta resistencia, sin separación entre perfiles, acabado superficial con caucho reciclado de color beige, espesor total 18 mm, uso interior y exterior, para instalar en cajeado de piso formado por foso de 18 mm de profundidad. (material) | 1.000 | 391700.65 | 391700.65 |
| mo027 | h | Maestro1ª instalador de moquetas y revestimientos textiles. (mano de obra) | 0.091 | 8093.61 | 736.52 |
| mo065 | h | Ayudante instalador de moquetas y revestimientos textiles. (mano de obra) | 0.091 | 6051.33 | 550.67 |
| % | % | Herramientas | 2 % | 392987.84 | 7859.76 |
|  |  | Costes directos |  |  | 400847.60 |
