# Perfil para junta estructural

- Propiedad del archivo: CYPE INGENIEROS, S.A.
- Formato: FIEBDC-3/2002
- Ámbito geográfico: Chile
- Divisa: CHL
- Costes indirectos: 3.00 %
- Gastos generales: 13.00 %
- Beneficio industrial: 6.00 %
- IVA: 19.00 %

## R Revestimientos

### RS Pisos

#### RSG De piezas cerámicas

**RSG032** m Perfil para junta estructural.
Perfil para juntas estructurales, de aluminio, de 8 mm de altura, con junta de absorción de movimientos de caucho sintético, de 20 mm de anchura, color gris RAL 7030, y perforaciones trapezoidales para su fijación.
Incluye: Replanteo de las piezas según su longitud. Corte de las piezas. Fijación de las piezas.
Criterio de medición de proyecto: Longitud medida según documentación gráfica de Proyecto.
Criterio de medición de obra: Se medirá la longitud realmente ejecutada según especificaciones de Proyecto.

| Código | Ud | Descripción | Rendimiento | Precio | Importe |
|---|---|---|---|---|---|
| mt18jrs400daak3 | m | Perfil para juntas estructurales, de aluminio, de 8 mm de altura, con junta de absorción de movimientos de caucho sintético, de 20 mm de anchura, color gris RAL 7030, y perforaciones trapezoidales para su fijación, suministrado en barras de 2,5 m de longitud. (material) | 1.050 | 15814.23 | 16604.94 |
| op00amo010 |  | Amoladora o radial. | 1.000 | 0.00 | 0.00 |
| mo023 | h | Maestro 1ª colocador de piso. (mano de obra) | 0.171 | 8689.02 | 1485.82 |
| % | % | Herramientas | 2 % | 18090.76 | 361.82 |
|  |  | Costes directos |  |  | 18452.58 |
