# Piso industrial, sistema MasterTop "MBCC de Sika"

- Propiedad del archivo: CYPE INGENIEROS, S.A.
- Formato: FIEBDC-3/2002
- Ámbito geográfico: Chile
- Divisa: CHL
- Costes indirectos: 3.00 %
- Gastos generales: 13.00 %
- Beneficio industrial: 6.00 %
- IVA: 19.00 %

## R Revestimientos

### RS Pisos

#### RSI Sistemas de pisos industriales y decorativos

**RSI010** m² Piso industrial, sistema MasterTop "MBCC de Sika".
Piso industrial, realizado con el sistema MasterTop 100 "MBCC de Sika", apto para sótanos, constituido por: radier de hormigón con adición de fibras de 20 cm de espesor, realizada con hormigón H20 (20) 20/6, no expuesto a ciclos hielo-deshielo, exposición a sulfatos despreciable, sin requerimiento de permeabilidad, docilidad blanda, preparado en central, con cemento grado normal con un contenido de fibras sin función estructural, fibras de polipropileno MasterFiber 022 "MBCC de Sika" de 0,6 kg/m³, extendido y vibrado manual mediante regla vibrante; y aplicación sobre el hormigón fresco de capa de rodadura de mortero endurecedor, MasterTop 100 "MBCC de Sika" con resistencia a compresión de 60 N/mm², resistencia a flexión de 10 N/mm² y resistencia a la abrasión según el método Böhme de 6 cm³ / 50 cm², color Gris Natural (5 kg/m²), con acabado superficial mediante platachado y pulido mecánicos.
Criterio de valoración económica: El precio no incluye la base del radier ni la ejecución y el sellado de las juntas.
Incluye: Preparación de la superficie de apoyo del hormigón. Replanteo de las juntas de construcción y de dilatación. Tendido de niveles mediante toques, maestras de hormigón o reglas. Riego de la superficie base. Preparación del hormigón. Vaciado, extendido y vibrado del hormigón. Resolución de encuentros y puntos singulares. Espolvoreo manual sobre el hormigón fresco. Platachado mecánico de la superficie. Pulido mecánico. Curado del hormigón. Limpieza final del piso.
Criterio de medición de proyecto: Superficie medida en proyección horizontal, según documentación gráfica de Proyecto.
Criterio de medición de obra: Se medirá, en proyección horizontal, la superficie realmente ejecutada según especificaciones de Proyecto.

| Código | Ud | Descripción | Rendimiento | Precio | Importe |
|---|---|---|---|---|---|
| mt08aaa010a | m³ | Agua. (material) | 0.036 | 924.20 | 33.27 |
| mt01arg000e | m³ | Arena cribada. (material) | 0.095 | 10855.37 | 1031.26 |
| mt01arg001em | m³ | Árido grueso homogeneizado, de tamaño máximo 20 mm. (material) | 0.164 | 17750.00 | 2911.00 |
| mt08cem000e | kg | Cemento gris en sacos. (material) | 60.900 | 100.67 | 6130.80 |
| mt08frb010a | kg | Fibras de polipropileno MasterFiber 022 "MBCC de Sika", de 12 mm de longitud y de entre 31 y 35 micras de diámetro, para prevenir fisuras por retracción en elementos de hormigón. (material) | 0.120 | 1558.82 | 187.06 |
| mt09bnc010s | kg | Mortero endurecedor, MasterTop 100 "MBCC de Sika" con resistencia a compresión de 60 N/mm², resistencia a flexión de 10 N/mm² y resistencia a la abrasión según el método Böhme de 6 cm³ / 50 cm², color Gris Natural, compuesto de cemento, áridos seleccionados de cuarzo, pigmentos orgánicos y aditivos, de baja porosidad, con una densidad aparente de 1330 kg/m³, con resistencia a los aceites y a la gasolina, una resistencia a la compresión de 75000 kN/m² y una resistencia a la abrasión según el método Böhme de 6 cm³ / 50 cm². (material) | 5.000 | 380.83 | 1904.15 |
| mq04dua020b | h | Dumper de descarga frontal de 2 t de carga útil. (maquinaria) | 0.038 | 6809.30 | 258.75 |
| mq06vib020 | h | Regla vibrante de 3 m. (maquinaria) | 0.032 | 3430.36 | 109.77 |
| mq06fra010 | h | Platacho mecánico de hormigón. (maquinaria) | 0.555 | 3724.18 | 2066.92 |
| mq06aca030 | h | Pulidora para pisos de hormigón, compuesta por platos giratorios a los que se acoplan una serie de muelas abrasivas diamantadas, refrigeradas con agua, con sistema de aspiración. (maquinaria) | 0.200 | 9298.32 | 1859.66 |
| mo121 | h | Oficial 1ª aplicador de pisos industriales. (mano de obra) | 0.634 | 8689.02 | 5508.84 |
| mo122 | h | Ayudante aplicador de pisos industriales. (mano de obra) | 1.284 | 6494.86 | 8339.40 |
| % | % | Herramientas | 2 % | 30340.88 | 606.82 |
|  |  | Costes directos |  |  | 30947.70 |
