# Revestimiento de piso industrial o decorativo, sistema "SIKA"

- Propiedad del archivo: CYPE INGENIEROS, S.A.
- Formato: FIEBDC-3/2002
- Ámbito geográfico: Chile
- Divisa: CHL
- Costes indirectos: 3.00 %
- Gastos generales: 13.00 %
- Beneficio industrial: 6.00 %
- IVA: 19.00 %

## R Revestimientos

### RS Pisos

#### RSI Sistemas de pisos industriales y decorativos

**RSI050** m² Revestimiento de piso industrial o decorativo, sistema "SIKA".
Revestimiento de piso industrial, de 4 mm de espesor, realizado sobre base de hormigón endurecido, con el sistema Ucrete MF "SIKA", apto para áreas de producción con solicitaciones mecánicas y químicas, mediante la aplicación sucesiva de: imprimación de tres componentes a base de resina de poliuretano y cemento, sin disolventes, Sika Ucrete PLC "SIKA" (1,5 kg/m²) y capa base de mortero polimérico de cuatro componentes (resina, endurecedor, áridos activos y pigmentos), a base de resina de poliuretano y cemento, sin disolventes, Sika Ucrete MF "SIKA", autonivelante, con textura lisa, de color rojo (9 kg/m²).
Criterio de valoración económica: El precio no incluye la superficie soporte ni la ejecución y el sellado de las juntas.
Incluye: Limpieza de la superficie soporte. Replanteo de las juntas y paños de trabajo. Aplicación de la imprimación. Aplicación de la capa base. Limpieza final del piso.
Criterio de medición de proyecto: Superficie medida en proyección horizontal, según documentación gráfica de Proyecto.
Criterio de medición de obra: Se medirá, en proyección horizontal, la superficie realmente ejecutada según especificaciones de Proyecto.

| Código | Ud | Descripción | Rendimiento | Precio | Importe |
|---|---|---|---|---|---|
| mt09bnc310c | kg | Imprimación de tres componentes a base de resina de poliuretano y cemento, sin disolventes, Sika Ucrete PLC "SIKA", de aplicación en superficies horizontales, bajo capa base autonivelante, con muy bajo contenido de sustancias orgánicas volátiles (VOC), para pisos de altas solicitaciones del sistema Ucrete. (material) | 1.500 | 4122.62 | 6183.93 |
| mt09bnc320qa | kg | Mortero polimérico de cuatro componentes (resina, endurecedor, áridos activos y pigmentos), a base de resina de poliuretano y cemento, sin disolventes, Sika Ucrete MF "SIKA", autonivelante, con textura lisa, de color rojo, resistencia a tracción de 2,0 N/mm², y profundidad máxima de desgaste de 0,5 micras, con una resistencia al impacto de 4 N·m; de aplicación como capa base de 4 mm de espesor, con muy bajo contenido de sustancias orgánicas volátiles (VOC), de alta resistencia al impacto y con alta resistencia a los agentes químicos, para pisos de altas solicitaciones del sistema Ucrete. (material) | 9.000 | 3439.55 | 30955.95 |
| mo121 | h | Oficial 1ª aplicador de pisos industriales. (mano de obra) | 0.227 | 8689.02 | 1972.41 |
| mo122 | h | Ayudante aplicador de pisos industriales. (mano de obra) | 0.227 | 6494.86 | 1474.33 |
| % | % | Herramientas | 2 % | 40586.62 | 811.73 |
|  |  | Costes directos |  |  | 41398.35 |
