# Piso continuo para interiores realizado mediante la aplicación de revestimiento rugoso para parking, sobre piso interior de aglomerado asfáltico (no incluido en este precio)

- Propiedad del archivo: CYPE INGENIEROS, S.A.
- Formato: FIEBDC-3/2002
- Ámbito geográfico: Chile
- Costes indirectos: 3.00 %
- Gastos generales: 13.00 %
- Beneficio industrial: 6.00 %
- IVA: 19.00 %

## R Revestimientos

### RS Pisos

#### RSN Continuos de hormigón

**RSN010** m² Piso continuo para interiores realizado mediante la aplicación de revestimiento rugoso para parking, sobre piso interior de aglomerado asfáltico (no incluido en este precio).
Formación de piso continuo rugoso para interiores obtenido mediante la aplicación sucesiva de una capa de adherencia y regularización de la superficie con mortero a base de resinas acrílicas, abrasión Taber en seco < 0,2 g y viscosidad > 25 poises, rendimiento aproximado de 2,0 kg/m²; dos capas de mortero bicomponente a base de resinas acrílico-epoxi, abrasión Taber en seco < 0,2 g y rendimiento aproximado de 0,4 kg/m² por capa; y una capa de sellado con pintura bicomponente a base de resinas acrílico-epoxi, abrasión Taber en seco < 0,2 g y viscosidad > 40 poises y rendimiento aproximado de 0,2 kg/m²; extendidas a mano mediante rastras de banda de goma en capas uniformes, con un espesor total aproximado de 1,5 mm, sobre piso interior de aglomerado asfáltico (no incluido en este precio).
Incluye: Limpieza y preparación del soporte. Replanteo de las juntas y paños de trabajo. Aplicación de la capa de imprimación. Aplicación de la capa de mortero. Aplicación de la capa de sellado. Limpieza final de la superficie acabada.
Criterio de medición de proyecto: Superficie medida según documentación gráfica de Proyecto.
Criterio de medición de obra: Se medirá la superficie realmente ejecutada según especificaciones de Proyecto.

| Código | Ud | Descripción | Rendimiento | Precio | Importe |
|---|---|---|---|---|---|
| mt47adc140a | kg | Mortero a base de resinas acrílicas. (material) | 2.000 | 1.14 | 2.28 |
| mt47adc020a | kg | Mortero bicomponente a base de resinas acrílico-epoxi. (material) | 0.800 | 9.53 | 7.62 |
| mt47adc030a | kg | Pintura bicomponente a base de resinas acrílico-epoxi. (material) | 0.200 | 10.31 | 2.06 |
| mo020 | h | Maestro 1ª construcción. (mano de obra) | 0.389 | 6.29 | 2.45 |
| mo077 | h | Ayudante construcción. (mano de obra) | 0.445 | 4.63 | 2.06 |
| mo113 | h | Jornal construcción. (mano de obra) | 0.445 | 4.46 | 1.98 |
| % | % | Herramientas | 2 % | 18.45 | 0.37 |
|  |  | Costes directos |  |  | 18.82 |
