# Junta de retracción en piso continuo de hormigón, mediante corte con disco de diamante

- Propiedad del archivo: CYPE INGENIEROS, S.A.
- Formato: FIEBDC-3/2002
- Ámbito geográfico: Chile
- Divisa: CHL
- Costes indirectos: 3.00 %
- Gastos generales: 13.00 %
- Beneficio industrial: 6.00 %
- IVA: 19.00 %

## R Revestimientos

### RS Pisos

#### RSN Juntas en pisos continuos de hormigón

**RSN100** m Junta de retracción en piso continuo de hormigón, mediante corte con disco de diamante.
Junta de retracción en piso continuo de hormigón, de 5 a 10 mm de anchura y 20 mm de profundidad, mediante corte con disco de diamante.
Incluye: Replanteo de la junta. Corte del hormigón. Limpieza final de la junta.
Criterio de medición de proyecto: Longitud medida según documentación gráfica de Proyecto.
Criterio de medición de obra: Se medirá la longitud realmente ejecutada según especificaciones de Proyecto.

| Código | Ud | Descripción | Rendimiento | Precio | Importe |
|---|---|---|---|---|---|
| mq06cor020 | h | Equipo para corte de juntas en radieres de hormigón. (maquinaria) | 0.150 | 6804.05 | 1020.61 |
| mo112 | h | Jornal especializado de construcción. (mano de obra) | 0.171 | 6095.47 | 1042.33 |
| % | % | Herramientas | 2 % | 2062.94 | 41.26 |
|  |  | Costes directos |  |  | 2104.20 |
