# Junta de construcción en piso continuo de hormigón, con pasadores

- Propiedad del archivo: CYPE INGENIEROS, S.A.
- Formato: FIEBDC-3/2002
- Ámbito geográfico: Chile
- Divisa: CHL
- Costes indirectos: 3.00 %
- Gastos generales: 13.00 %
- Beneficio industrial: 6.00 %
- IVA: 19.00 %

## R Revestimientos

### RS Pisos

#### RSN Juntas en pisos continuos de hormigón

**RSN125** m Junta de construcción en piso continuo de hormigón, con pasadores.
Junta de construcción en piso continuo de hormigón, con sistema de transmisión de cargas, compuesto por un pasador deslizante de acero, de sección circular y una vaina de polipropileno reciclado, de 16 mm de diámetro y 225 mm de longitud, con base reutilizable de fijación al moldaje. Incluso elementos de fijación al moldaje.
Incluye: Replanteo y fijación de las bases al moldaje. Encaje de las vainas a las bases. Colocación de los pasadores dentro de las vainas, una vez hormigonada y desmoldada la junta.
Criterio de medición de proyecto: Longitud medida según documentación gráfica de Proyecto.
Criterio de medición de obra: Se medirá la longitud realmente ejecutada según especificaciones de Proyecto.

| Código | Ud | Descripción | Rendimiento | Precio | Importe |
|---|---|---|---|---|---|
| mt18wwe030a | Ud | Sistema de transmisión de cargas, compuesto por un pasador deslizante de acero, de sección circular y una vaina de polipropileno reciclado, de 16 mm de diámetro y 225 mm de longitud, con base reutilizable de fijación al moldaje, para su uso en juntas de construcción y de dilatación en pisos continuos de hormigón; con elementos de fijación al moldaje. (material) | 3.660 | 1103.66 | 4039.40 |
| mo020 | h | Maestro 1ª construcción. (mano de obra) | 0.125 | 8327.21 | 1040.90 |
| mo113 | h | Jornal construcción. (mano de obra) | 0.125 | 5997.35 | 749.67 |
| % | % | Herramientas | 2 % | 5829.97 | 116.60 |
|  |  | Costes directos |  |  | 5946.57 |
