# Formación de encuentro entre el cielo falso continuo de placas de escayola y el paramento vertical

- Propiedad del archivo: CYPE INGENIEROS, S.A.
- Formato: FIEBDC-3/2002
- Ámbito geográfico: Chile
- Divisa: CHL
- Costes indirectos: 3.00 %
- Gastos generales: 13.00 %
- Beneficio industrial: 6.00 %
- IVA: 19.00 %

## R Revestimientos

### RT Cielos falsos

#### RTA Continuos, de placas de escayola

**RTA022** m Formación de encuentro entre el cielo falso continuo de placas de escayola y el paramento vertical, mediante la formación de un foseado perimetral de escayola de 5 cm; dejando una separación mínima de 5 mm entre las placas y el paramento. Incluso pasta de escayola para la fijación de las piezas y el relleno de las juntas.
Formación de encuentro entre el cielo falso continuo de placas de escayola y el paramento vertical, mediante la formación de un foseado perimetral de escayola de 5 cm; dejando una separación mínima de 5 mm entre las placas y el paramento. Incluso pasta de escayola para la fijación de las piezas y el relleno de las juntas.
Incluye: Replanteo y trazado en el paramento. Presentación y corte de las piezas. Humectación de la base de fijación. Extendido de la pasta de agarre. Colocación y rejuntado de las piezas.
Criterio de medición de proyecto: Longitud medida según documentación gráfica de Proyecto.
Criterio de medición de obra: Se medirá la longitud realmente ejecutada según especificaciones de Proyecto.

| Código | Ud | Descripción | Rendimiento | Precio | Importe |
|---|---|---|---|---|---|
| mt09pes010 | m³ | Pasta de escayola. (material) | 0.001 | 67787.77 | 67.79 |
| mt12fre010ei | m | Fosa de escayola, de 5 cm, para solución perimetral de cielo falso. (material) | 1.100 | 1460.94 | 1607.03 |
| mo035 | h | Maestro 1ª escayolista. (mano de obra) | 0.230 | 5466.67 | 1257.33 |
| mo117 | h | Jornal escayolista. (mano de obra) | 0.230 | 3903.77 | 897.87 |
| % | % | Herramientas | 2 % | 3830.02 | 76.60 |
|  |  | Costes directos |  |  | 3906.62 |
