# Columna mesa de escayola

- Propiedad del archivo: CYPE INGENIEROS, S.A.
- Formato: FIEBDC-3/2002
- Ámbito geográfico: Chile
- Divisa: CHL
- Costes indirectos: 3.00 %
- Gastos generales: 13.00 %
- Beneficio industrial: 6.00 %
- IVA: 19.00 %

## R Revestimientos

### RT Cielos falsos en interiores

#### RTP Prefabricados de escayola

**RTP320** Ud Columna mesa de escayola.
Columna mesa, de escayola, de 42,5x29,2x29,2 cm, fuste de 20 cm de diámetro, recibida con cola para escayola. Incluso accesorios de fijación.
Incluye: Replanteo de la pieza. Humectación de la base de fijación. Extendido de la cola. Colocación y rejuntado de la pieza.
Criterio de medición de proyecto: Número de unidades previstas, según documentación gráfica de Proyecto.
Criterio de medición de obra: Se medirá el número de unidades realmente colocadas según especificaciones de Proyecto.

| Código | Ud | Descripción | Rendimiento | Precio | Importe |
|---|---|---|---|---|---|
| mt12rea290a | Ud | Columna mesa, de escayola, de 42,5x29,2x29,2 cm, fuste de 20 cm de diámetro. (material) | 1.050 | 62078.86 | 65182.80 |
| mt09eyc030 | kg | Cola para escayola. (material) | 0.190 | 211.57 | 40.20 |
| mo035 | h | Maestro 1ª escayolista. (mano de obra) | 0.193 | 8689.02 | 1676.98 |
| % | % | Herramientas | 2 % | 66899.98 | 1338.00 |
|  |  | Costes directos |  |  | 68237.98 |
