# Registro de tina

- Propiedad del archivo: CYPE INGENIEROS, S.A.
- Formato: FIEBDC-3/2002
- Ámbito geográfico: Chile
- Divisa: CHL
- Costes indirectos: 3.00 %
- Gastos generales: 13.00 %
- Beneficio industrial: 6.00 %
- IVA: 19.00 %

## S Señalética y equipamiento

### SA Artefactos sanitarios

#### SAB Tinas

**SAB100** Ud Registro de tina.
Registro de tina, de 210x260 mm, formado por marco y tapa, sobre el tabique de apoyo de la tina.
Criterio de valoración económica: El precio no incluye el revestimiento.
Incluye: Replanteo. Fijación del marco. Colocación del registro.
Criterio de medición de proyecto: Número de unidades previstas, según documentación gráfica de Proyecto.
Criterio de medición de obra: Se medirá el número de unidades realmente colocadas según especificaciones de Proyecto.

| Código | Ud | Descripción | Rendimiento | Precio | Importe |
|---|---|---|---|---|---|
| mt30rbj020a | Ud | Registro de tina, de 210x260 mm, formado por marco y tapa. (material) | 1.000 | 56977.72 | 56977.72 |
| mo020 | h | Maestro 1ª construcción. (mano de obra) | 0.568 | 8689.02 | 4935.36 |
| % | % | Herramientas | 2 % | 61913.08 | 1238.26 |
|  |  | Costes directos |  |  | 63151.34 |
