# Horno eléctrico "TEKA", modelo HT 510 ME Multifunción, color blanco

- Propiedad del archivo: CYPE INGENIEROS, S.A.
- Formato: FIEBDC-3/2002
- Ámbito geográfico: Chile
- Costes indirectos: 3.00 %
- Gastos generales: 13.00 %
- Beneficio industrial: 6.00 %
- IVA: 19.00 %

## S Señalética y equipamiento

### SC Cocinas/galerías

#### SCE Electrodomésticos

**SCE040** Ud Horno eléctrico "TEKA", modelo HT 510 ME Multifunción, color blanco.
Suministro e instalación de horno eléctrico "TEKA", modelo HT 510 ME Multifunción, color blanco. Totalmente montado, instalado, conexionado y comprobado.
Incluye: Replanteo mediante plantilla. Fijación en paramento mediante elementos de anclaje. Colocación del aparato. Conexión a la red.
Criterio de medición de proyecto: Número de unidades previstas, según documentación gráfica de Proyecto.
Criterio de medición de obra: Se medirá el número de unidades realmente colocadas según especificaciones de Proyecto.

| Código | Ud | Descripción | Rendimiento | Precio | Importe |
|---|---|---|---|---|---|
| mt32hos010da | Ud | Horno eléctrico encastrable, modelo HT 510 ME Multifunción "TEKA", blanco. (material) | 1.000 | 259.80 | 259.80 |
| mo002 | h | Maestro 1ª electricista. (mano de obra) | 0.222 | 6.50 | 1.44 |
| mo100 | h | Ayudante electricista. (mano de obra) | 0.222 | 4.41 | 0.98 |
| % | % | Costes directos complementarios | 2 % | 262.22 | 5.24 |
|  |  | Costes directos |  |  | 267.46 |
