# Grifería monomando formada por grifo mezclador monomando mural para baño/ducha, serie Ingo Plus, modelo 715100E "GALINDO", elementos de conexión, válvula antirretorno y dos llaves de paso

- Propiedad del archivo: CYPE INGENIEROS, S.A.
- Formato: FIEBDC-3/2002
- Ámbito geográfico: Chile
- Divisa: CHL
- Costes indirectos: 3.00 %
- Gastos generales: 13.00 %
- Beneficio industrial: 6.00 %
- IVA: 19.00 %

## S Señalética y equipamiento

### SG Griferías

#### SGB Para tinas

**SGB020** Ud Grifería monomando formada por grifo mezclador monomando mural para baño/ducha, serie Ingo Plus, modelo 715100E "GALINDO", elementos de conexión, válvula antirretorno y dos llaves de paso.
Grifería monomando formada por grifo mezclador monomando mural para baño/ducha, serie Ingo Plus, modelo 715100E "GALINDO", de latón, acabado cromado color blanco, con cartucho cerámico, aireador, limitador de caudal a 8 l/min, inversor, equipo de ducha formado por mango de ducha y flexible de latón. Incluso elementos de conexión, válvula antirretorno y dos llaves de paso. Totalmente instalada, conexionada, probada y en funcionamiento.
Incluye: Replanteo. Colocación del grifo. Conexionado.
Criterio de medición de proyecto: Número de unidades previstas, según documentación gráfica de Proyecto.
Criterio de medición de obra: Se medirá el número de unidades realmente colocadas según especificaciones de Proyecto.

| Código | Ud | Descripción | Rendimiento | Precio | Importe |
|---|---|---|---|---|---|
| mt31gma050Fg | Ud | Grifo mezclador monomando mural para baño/ducha, serie Ingo Plus, modelo 715100E "GALINDO", de latón, acabado cromado color blanco, con cartucho cerámico, aireador, limitador de caudal a 8 l/min, inversor, equipo de ducha formado por mango de ducha y flexible de latón, incluso elementos de conexión, válvula antirretorno y dos llaves de paso. (material) | 1.000 | 74825.49 | 74825.49 |
| mt37www010 | Ud | Material auxiliar para instalaciones de agua potable. (material) | 1.000 | 909.56 | 909.56 |
| mo008 | h | Maestro 1ª gasfitero. (mano de obra) | 0.570 | 5628.66 | 3208.34 |
| % | % | Herramientas | 2 % | 78943.39 | 1578.87 |
|  |  | Costes directos |  |  | 80522.26 |
