# Urbanización interior del lote

- Propiedad del archivo: CYPE INGENIEROS, S.A.
- Formato: FIEBDC-3/2002
- Ámbito geográfico: Chile
- Costes indirectos: 3.00 %
- Gastos generales: 13.00 %
- Beneficio industrial: 6.00 %
- IVA: 19.00 %

## U Urbanización interior del lote

### UA Alcantarillado

#### UAA Cámaras de inspección

**UAA012** Ud Cámara de inspección sifónica, de polipropileno, de dimensiones interiores 40x40x40 cm, sobre solera de hormigón simple, incluyendo la excavación mecánica y el relleno del trasdós.
Suministro y montaje de cámara de inspección sifónica enterrada, de polipropileno, de dimensiones interiores 40x40x40 cm, sobre solera de hormigón simple H20 (20) 20/6, no expuesto a ciclos hielo-deshielo, exposición a sulfatos despreciable, sin requerimiento de permeabilidad, docilidad blanda de 15 cm de espesor, con placa para sifonar de polipropileno y tapa prefabricada de polipropileno con cierre hermético al paso de los olores mefíticos. Incluso excavación mecánica y relleno del trasdós con material granular, conexiones de conducciones y remates. Totalmente montada, conexionada y probada.
Incluye: Replanteo de la cámara de inspección. Excavación con medios mecánicos. Eliminación de las tierras sueltas del fondo de la excavación. Vaciado y compactación del hormigón en formación de solera. Colocación de la cámara de inspección prefabricada. Formación de agujeros para conexionado de tubos. Empalme y rejuntado de los colectores a la cámara de inspección. Colocación de la tapa y los accesorios. Relleno del trasdós. Eliminación de restos, limpieza final y retirada de escombros. Carga de escombros sobre camión o contenedor.
Criterio de medición de proyecto: Número de unidades previstas, según documentación gráfica de Proyecto.
Criterio de medición de obra: Se medirá el número de unidades realmente ejecutadas según especificaciones de Proyecto.

| Código | Ud | Descripción | Rendimiento | Precio | Importe |
|---|---|---|---|---|---|
| mt10hmf090aeeg | m³ | Hormigón simple H15 (20) 20/6, no expuesto a ciclos hielo-deshielo, exposición a sulfatos despreciable, sin requerimiento de permeabilidad, docilidad blanda, con cemento grado normal, preparado en central, según NCh 170.Of85 y ACI 318-08. (material) | 0.074 | 67.04 | 4.96 |
| mt11arp010b | Ud | Cámara de inspección registrable de polipropileno, con fondo precortado, 40x40x40 cm, para saneamiento. (material) | 1.000 | 42.09 | 42.09 |
| mt11arp040b | Ud | Placa para sifonar de polipropileno, para cámaras de inspección de saneamiento de 40x40 cm. (material) | 1.000 | 10.83 | 10.83 |
| mt11arp050d | Ud | Tapa de PVC, para cámaras de inspección de saneamiento de 40x40 cm. (material) | 1.000 | 28.10 | 28.10 |
| mt01arr010a | t | Grava de cantera, de 19 a 25 mm de diámetro. (material) | 0.579 | 5.77 | 3.34 |
| mq01ret020b | h | Retrocargadora sobre neumáticos, de 70 kW. (maquinaria) | 0.037 | 25.71 | 0.95 |
| au00auh020 |  | Canaleta para vaciado del hormigón. | 1.000 | 0.00 | 0.00 |
| au00auh040 |  | Vibrador de hormigón, eléctrico. | 1.000 | 0.00 | 0.00 |
| mo041 | h | Maestro 1ª construcción de obra civil. (mano de obra) | 0.587 | 6.29 | 3.69 |
| mo087 | h | Ayudante construcción de obra civil. (mano de obra) | 0.454 | 4.63 | 2.10 |
| % | % | Herramientas | 2 % | 96.06 | 1.92 |
|  |  | Costes directos |  |  | 97.98 |

| Código | Ud | Descripción | Precio |
|---|---|---|---|
| mo008 | h | Maestro 1ª gasfitero. (mano de obra) | 6.50 |
| mo107 | h | Ayudante gasfitero. (mano de obra) | 4.62 |
