# Urbanización interior del lote

- Propiedad del archivo: CYPE INGENIEROS, S.A.
- Formato: FIEBDC-3/2002
- Ámbito geográfico: Chile
- Costes indirectos: 3.00 %
- Gastos generales: 13.00 %
- Beneficio industrial: 6.00 %
- IVA: 19.00 %

## U Urbanización interior del lote

### UA Alcantarillado

#### UAI Sumideros e imbornales urbanos

**UAI010** m Sumidero longitudinal de albañilería, de 300 mm de ancho interior y 500 mm de alto, con rejilla de perfil de acero galvanizado, carga de rotura 125 kN.
Formación de sumidero longitudinal con paredes de albañilería de ladrillo cerámico macizo, recibido con mortero de cemento, confeccionado en obra, dosificación 1:6, enfoscada y bruñida interiormente con mortero de cemento, confeccionado en obra, con aditivo hidrófugo, dosificación 1:3, con rejilla y marco de perfil de acero galvanizado, de 300 mm de ancho interior y 500 mm de alto, carga de rotura 125 kN, realizado sobre solera de hormigón simple H20 (20) 20/6, no expuesto a ciclos hielo-deshielo, exposición a sulfatos despreciable, sin requerimiento de permeabilidad, docilidad blanda de 15 cm de espesor. Incluso parte proporcional de piezas especiales, recibido, sifón en línea registrable colocado a la salida del sumidero para garantizar el sello hidráulico, incluyendo el relleno del trasdós con hormigón y sin incluir la excavación. Totalmente montado, conexionado a la red general de desagüe y probado.
Incluye: Replanteo y trazado del sumidero. Eliminación de las tierras sueltas en el fondo previamente excavado. Vaciado y compactación del hormigón en formación de solera. Formación de la obra de albañilería con ladrillos, previamente humedecidos, colocados con mortero. Formación de agujeros para conexionado de tubos. Empalme y rejuntado de la tubería al sumidero. Colocación del sifón en línea. Afinado y bruñido por el interior con mortero de cemento, redondeando ángulos. Relleno del trasdós. Colocación del marco y la rejilla.
Criterio de medición de proyecto: Longitud medida en proyección horizontal, según documentación gráfica de Proyecto.
Criterio de medición de obra: Se medirá, en proyección horizontal, la longitud realmente ejecutada según especificaciones de Proyecto.

| Código | Ud | Descripción | Rendimiento | Precio | Importe |
|---|---|---|---|---|---|
| mt10hmf090aieg | m³ | Hormigón simple H20 (20) 20/6, no expuesto a ciclos hielo-deshielo, exposición a sulfatos despreciable, sin requerimiento de permeabilidad, docilidad blanda, con cemento grado normal, preparado en central, según NCh 170.Of85 y ACI 318-08. (material) | 1.053 | 70.76 | 74.51 |
| mt04lma010b | Ud | Ladrillo cerámico macizo de elaboración mecánica para revestir, 25x12x5 cm. (material) | 100.000 | 0.18 | 18.00 |
| mt08aaa010a | m³ | Agua. (material) | 0.013 | 1.09 | 0.01 |
| mt01arg005a | t | Arena de cantera, para mortero preparado en obra. (material) | 0.093 | 14.38 | 1.34 |
| mt08cem000e | kg | Cemento gris en sacos. (material) | 19.088 | 0.12 | 2.29 |
| mt08adt010 | kg | Aditivo hidrófugo para imprimación de morteros u hormigones. (material) | 0.196 | 0.87 | 0.17 |
| mt11rej020h | Ud | Marco y rejilla de perfil de acero galvanizado, de 300 mm de ancho y 500 mm de longitud, para canaleta de 300 mm de ancho interior y 500 mm de alto, carga de rotura 125 kN. (material) | 2.000 | 15.70 | 31.40 |
| mt11var120b | Ud | Sifón en línea de PVC, color gris, registrable, con unión macho/hembra, de 110 mm de diámetro. (material) | 0.200 | 31.56 | 6.31 |
| mq06hor010 | h | Concretera. (maquinaria) | 0.041 | 1.18 | 0.05 |
| au00auh020 |  | Canaleta para vaciado del hormigón. | 1.000 | 0.00 | 0.00 |
| au00auh040 |  | Vibrador de hormigón, eléctrico. | 1.000 | 0.00 | 0.00 |
| mo041 | h | Maestro 1ª construcción de obra civil. (mano de obra) | 1.772 | 6.29 | 11.15 |
| mo087 | h | Ayudante construcción de obra civil. (mano de obra) | 1.408 | 4.63 | 6.52 |
| % | % | Herramientas | 2 % | 151.75 | 3.04 |
|  |  | Costes directos |  |  | 154.79 |

| Código | Ud | Descripción | Precio |
|---|---|---|---|
| mo008 | h | Maestro 1ª gasfitero. (mano de obra) | 6.50 |
| mo107 | h | Ayudante gasfitero. (mano de obra) | 4.62 |
