# Hormigón proyectado, para vaso de piscina

- Propiedad del archivo: CYPE INGENIEROS, S.A.
- Formato: FIEBDC-3/2002
- Ámbito geográfico: Chile
- Divisa: CHL
- Costes indirectos: 3.00 %
- Gastos generales: 13.00 %
- Beneficio industrial: 6.00 %
- IVA: 19.00 %

## U Urbanización interior del lote

### UP Piscinas

#### UPG Vasos, ménsulas y escaleras

**UPG010** m² Hormigón proyectado, para vaso de piscina.
Hormigón H35 (20) 20/6, expuesto a ciclos hielo-deshielo, exposición a sulfatos despreciable, con baja permeabilidad, expuesto a ambientes salinos, docilidad blanda, proyectado por vía húmeda para formación de paramento horizontal de vaso de piscina, de 15 cm de espesor, con doble malla electrosoldada sin economía de borde tipo C 139 de acero AT56-50H, separación 100x100 mm y Ø longitudinal 4,2 mm, y armadura de refuerzo de acero A63-42H, cuantía 4 kg/m³, sin juntas de proyecto. Incluso alambre de atar y separadores.
Incluye: Preparación de la superficie soporte. Colocación de la malla electrosoldada. Colocación de la armadura de refuerzo. Proyección del hormigón en capas sucesivas.
Criterio de medición de proyecto: Superficie medida según documentación gráfica de Proyecto.
Criterio de medición de obra: Se medirá la superficie realmente ejecutada según especificaciones de Proyecto.

| Código | Ud | Descripción | Rendimiento | Precio | Importe |
|---|---|---|---|---|---|
| mt07ame110ada | m² | Malla electrosoldada sin economía de borde tipo C 139 de acero AT56-50H, separación 100x100 mm, con barras longitudinales de 4,2 mm de diámetro y barras transversales de 4,2 mm de diámetro, según NCh 218.Of77. (material) | 2.200 | 2044.35 | 4497.57 |
| mt07aco100a | kg | Acero en barras con resaltes, A63-42H, de varios diámetros, según NCh204.Of77. (material) | 4.200 | 680.54 | 2858.27 |
| mt08var050 | kg | Alambre galvanizado para atar, de 1,30 mm de diámetro. (material) | 0.048 | 919.27 | 44.12 |
| mt07aco020d | Ud | Separador homologado para muros. (material) | 4.000 | 42.49 | 169.96 |
| mt10hes200b | m³ | Hormigón para proyectar, H35 (20) 20/6, expuesto a ciclos hielo-deshielo, exposición a sulfatos despreciable, con baja permeabilidad, expuesto a ambientes salinos, docilidad blanda, con una dosificación de cemento de 400 kg/m³, preparado en central. (material) | 0.155 | 79415.96 | 12309.47 |
| mq06gun010 | h | Shotcretera de hormigón por vía húmeda 33 kW. (maquinaria) | 0.700 | 9296.48 | 6507.54 |
| mo043 | h | Maestro 1ª enfierrador. (mano de obra) | 0.087 | 8665.87 | 753.93 |
| mo090 | h | Ayudante enfierrador. (mano de obra) | 0.092 | 6473.56 | 595.57 |
| mo041 | h | Maestro 1ª construcción de obra civil. (mano de obra) | 0.587 | 8327.21 | 4888.07 |
| mo087 | h | Ayudante construcción de obra civil. (mano de obra) | 0.248 | 6224.80 | 1543.75 |
| % | % | Herramientas | 3 % | 34168.25 | 1025.05 |
|  |  | Costes directos |  |  | 35193.30 |
