# Panel de control para iluminación de piscina

- Propiedad del archivo: CYPE INGENIEROS, S.A.
- Formato: FIEBDC-3/2002
- Ámbito geográfico: Chile
- Divisa: CHL
- Costes indirectos: 3.00 %
- Gastos generales: 13.00 %
- Beneficio industrial: 6.00 %
- IVA: 19.00 %

## U Urbanización interior del lote

### UP Piscinas

#### UPI Equipos de iluminación

**UPI011** Ud Panel de control para iluminación de piscina.
Panel de control para proyectores de iluminación led de piscina, con función para el encendido y el apagado, cambio de colores, secuencias, velocidad de las secuencias y temporización del apagado de los proyectores.
Incluye: Colocación de la caja para el cuadro. Montaje de los componentes. Comprobación de su correcto funcionamiento.
Criterio de medición de proyecto: Número de unidades previstas, según documentación gráfica de Proyecto.
Criterio de medición de obra: Se medirá el número de unidades realmente ejecutadas según especificaciones de Proyecto.

| Código | Ud | Descripción | Rendimiento | Precio | Importe |
|---|---|---|---|---|---|
| mt47pil005a | Ud | Panel de control para proyectores de iluminación led de piscina, con función para el encendido y el apagado, cambio de colores, secuencias, velocidad de las secuencias y temporización del apagado de los proyectores. (material) | 1.000 | 91413.54 | 91413.54 |
| mt34www011 | Ud | Material auxiliar para instalación de aparatos de iluminación. (material) | 1.000 | 1099.72 | 1099.72 |
| mo003 | h | Maestro 1ª electricista. (mano de obra) | 0.455 | 8556.75 | 3893.32 |
| mo102 | h | Ayudante electricista. (mano de obra) | 0.455 | 6212.96 | 2826.90 |
| % | % | Herramientas | 2 % | 99233.48 | 1984.67 |
|  |  | Costes directos |  |  | 101218.15 |
