# Estación depuradora de aguas grises domésticas de baja contaminación, con capacidad para 160 usuarios (H.E.)

- Propiedad del archivo: CYPE INGENIEROS, S.A.
- Formato: FIEBDC-3/2002
- Ámbito geográfico: Chile
- Divisa: CHL
- Costes indirectos: 3.00 %
- Gastos generales: 13.00 %
- Beneficio industrial: 6.00 %
- IVA: 19.00 %

## U Urbanización interior del lote

### US Depuración de aguas residuales domésticas

#### USE Estaciones depuradoras

**USE020** Ud Estación depuradora de aguas grises domésticas de baja contaminación, con capacidad para 160 usuarios (H.E.).
Estación depuradora de aguas grises domésticas de baja contaminación, con capacidad para 160 usuarios (H.E.), compuesta de filtro de polietileno para gruesos, dos bombas de filtrado y lavado a contracorriente, filtro dual automático de alto rendimiento, electroválvula, dos depósitos de poliéster de sección circular de 5 m³ cada uno, bomba de oxigenación, depósito de polietileno con bomba para dosificación de cloro, depósito de polietileno con bomba para dosificación de colorante, válvulas, interruptores de nivel, rebosadero con tubería de desagüe, cuadro eléctrico y bancada. Incluso parte proporcional de tubos entre los distintos elementos y accesorios, tubería de desagüe y grifo para vaciado. Totalmente montada, conexionada y probada, sin incluir el grupo de presión ni el vaso de expansión.
Incluye: Replanteo. Colocación y fijación de la estación depuradora de aguas grises. Colocación y fijación de tuberías y accesorios.
Criterio de medición de proyecto: Número de unidades previstas, según documentación gráfica de Proyecto.
Criterio de medición de obra: Se medirá el número de unidades realmente ejecutadas según especificaciones de Proyecto.

| Código | Ud | Descripción | Rendimiento | Precio | Importe |
|---|---|---|---|---|---|
| mt46feb010ie | Ud | Estación depuradora de aguas grises domésticas de baja contaminación, con capacidad para 160 usuarios (H.E.), compuesta de filtro de polietileno para gruesos, dos bombas de filtrado y lavado a contracorriente, filtro dual automático de alto rendimiento, electroválvula, dos depósitos de poliéster de sección circular de 5 m³ cada uno, bomba de oxigenación, depósito de polietileno con bomba para dosificación de cloro, depósito de polietileno con bomba para dosificación de colorante, válvulas, interruptores de nivel, rebosadero con tubería de desagüe, cuadro eléctrico y bancada. (material) | 1.000 | 17489032.73 | 17489032.73 |
| mq04cag010a | h | Camión con grúa de hasta 6 t. (maquinaria) | 1.007 | 26847.63 | 27035.56 |
| mo008 | h | Maestro 1ª gasfitero. (mano de obra) | 5.129 | 5628.66 | 28869.40 |
| mo107 | h | Ayudante gasfitero. (mano de obra) | 5.129 | 4056.56 | 20806.10 |
| % | % | Herramientas | 4 % | 17565743.79 | 702629.75 |
|  |  | Costes directos |  |  | 18268373.54 |
