# Prueba de baldosas de piedra natural

- Propiedad del archivo: CYPE INGENIEROS, S.A.
- Formato: FIEBDC-3/2002
- Ámbito geográfico: Chile
- Divisa: CHL
- Costes indirectos: 3.00 %
- Gastos generales: 13.00 %
- Beneficio industrial: 6.00 %
- IVA: 19.00 %

## X Control de calidad y pruebas

### XB Pisos

#### XBN De piedra natural

**XBN010** Ud Prueba de baldosas de piedra natural.
Pruebas a realizar en laboratorio acreditado en el área técnica correspondiente, sobre una muestra de granito, tomada en obra, para la determinación de las siguientes características: densidad real. Incluso desplazamiento a obra e informe de resultados.
Incluye: Desplazamiento a obra. Toma de muestras. Realización de pruebas. Redacción de informe de los resultados de las pruebas realizadas.
Criterio de medición de proyecto: Prueba a realizar, según documentación del Plan de control de calidad.

| Código | Ud | Descripción | Rendimiento | Precio | Importe |
|---|---|---|---|---|---|
| mt49des010 | Ud | Repercusión de desplazamiento a obra para la toma de muestras. (material) | 1.000 | 462.13 | 462.13 |
| mt49mcp020 | Ud | Toma en obra de muestras de granito, cuyo peso no exceda de 50 kg. (material) | 1.000 | 169483.39 | 169483.39 |
| mt49mcp100 | Ud | Prueba para determinar la densidad real de una muestra de granito. (material) | 1.000 | 20646.02 | 20646.02 |
| mt49mcp030 | Ud | Informe de resultados de las pruebas realizadas sobre una muestra de granito. (material) | 1.000 | 55624.32 | 55624.32 |
| % | % | Herramientas | 2 % | 246215.86 | 4924.32 |
|  |  | Costes directos |  |  | 251140.18 |
