# Extracción y prueba a compresión de probetas testigo

- Propiedad del archivo: CYPE INGENIEROS, S.A.
- Formato: FIEBDC-3/2002
- Ámbito geográfico: Chile
- Divisa: CHL
- Costes indirectos: 3.00 %
- Gastos generales: 13.00 %
- Beneficio industrial: 6.00 %
- IVA: 19.00 %

## X Control de calidad y pruebas

### XE Estructuras de hormigón

#### XEI Pruebas informativas

**XEI090** Ud Extracción y prueba a compresión de probetas testigo.
Prueba a realizar en laboratorio acreditado en el área técnica correspondiente, para determinar la resistencia a compresión de un hormigón endurecido, mediante la extracción de probeta testigo de 100 mm de diámetro y 200 mm de longitud mediante sonda rotativa de viga o losa. Incluso mortero para relleno de taladros.
Criterio de valoración económica: El precio no incluye la eliminación del revestimiento existente, la realización del revestimiento posterior ni el informe de resultados.
Incluye: Desplazamiento a obra. Extracción de probetas testigo. Relleno de taladros. Realización de pruebas.
Criterio de medición de proyecto: Prueba a realizar, según documentación del Plan de control de calidad.

| Código | Ud | Descripción | Rendimiento | Precio | Importe |
|---|---|---|---|---|---|
| mt49des010 | Ud | Repercusión de desplazamiento a obra para la toma de muestras. (material) | 1.000 | 465.35 | 465.35 |
| mt49hoc030d | Ud | Extracción de testigo de hormigón endurecido de 100 mm de diámetro y 200 mm de longitud mediante sonda rotativa, tallado, refrentado y prueba para determinar la resistencia a compresión. (material) | 1.000 | 101035.62 | 101035.62 |
| mt49hoc040j | Ud | Relleno de taladros con mortero hidráulico expansivo autonivelante, de 100 mm de diámetro, en vigas o losas. (material) | 1.000 | 17425.13 | 17425.13 |
| % | % | Herramientas | 2 % | 118926.10 | 2378.52 |
|  |  | Costes directos |  |  | 121304.62 |
