# Prueba para la determinación del aislamiento acústico

- Propiedad del archivo: CYPE INGENIEROS, S.A.
- Formato: FIEBDC-3/2002
- Ámbito geográfico: Chile
- Divisa: CHL
- Costes indirectos: 3.00 %
- Gastos generales: 13.00 %
- Beneficio industrial: 6.00 %
- IVA: 19.00 %

## X Control de calidad y pruebas

### XN Acústica

#### XNR Ruido aéreo y de impacto

**XNR010** Ud Prueba para la determinación del aislamiento acústico.
Pruebas para la cubicación del aislamiento acústico a ruido aéreo y de impacto. Ruido aéreo: en separación entre área protegida y de actividad según ISO 140-4, en separación entre área protegida y cualquier otra según ISO 140-4, en separación entre área habitable y cualquier otra según ISO 140-4, en elemento horizontal según ISO 140-4, en fachada según ISO 140-5. Ruido de impacto: en elemento horizontal según ISO 140-7. Incluso desplazamiento a obra e informe de resultados.
Incluye: Desplazamiento a obra. Realización de pruebas en sitio.
Criterio de medición de proyecto: Prueba a realizar, según documentación del Plan de control de calidad.

| Código | Ud | Descripción | Rendimiento | Precio | Importe |
|---|---|---|---|---|---|
| mt49des030 | Ud | Desplazamiento de personal y equipo a obra para la realización de pruebas de aislamiento acústico. (material) | 1.000 | 93675.18 | 93675.18 |
| mt49ais010a | Ud | Ensayo para la medición de aislamiento acústico a ruido aéreo entre locales, según ISO 140-4. (material) | 4.000 | 75065.05 | 300260.20 |
| mt49ais010b | Ud | Ensayo para la medición de aislamiento acústico a ruido aéreo en fachada, según ISO 140-5. (material) | 1.000 | 75065.05 | 75065.05 |
| mt49ais010c | Ud | Ensayo para la medición de aislamiento acústico a ruido de impacto en elemento horizontal, según ISO 140-7. (material) | 1.000 | 75065.05 | 75065.05 |
| mt49ais020 | Ud | Informe de resultados de las pruebas de aislamiento acústico. (material) | 1.000 | 112410.22 | 112410.22 |
| % | % | Herramientas | 2 % | 656475.70 | 13129.51 |
|  |  | Costes directos |  |  | 669605.21 |
