# Transporte, puesta en obra y retirada de equipo completo para sistema Wellpoint

- Propiedad del archivo: CYPE Ingenieros S.A.
- Formato: FIEBDC-3/2016
- Programa: Generador de precios de la construcción. CYPE Ingenieros, S.A.
- Fecha: 24/03/2024
- Ámbito geográfico: Chile
- Divisa: CHL
- Costes indirectos: 3 %
- Gastos generales: 13 %
- Beneficio industrial: 6 %
- IVA: 19 %

## A Movimientos de tierra

### AH Achiques y agotamientos

#### AHW Sistema Wellpoint

**AHW010** Ud Transporte, puesta en obra y retirada de equipo completo para sistema Wellpoint.
Transporte, puesta en obra y retirada de equipo completo para sistema de drenaje Wellpoint.
Criterio de valoración económica: El precio incluye el desplazamiento a la obra del personal especializado.
Incluye: Transporte a la obra. Montaje del equipo. Desmontaje del equipo. Retirada del equipo.
Criterio de medición de proyecto: Número de unidades previstas, según documentación gráfica de Proyecto.
Criterio de medición de obra: Se medirá el número de unidades realmente ejecutadas según especificaciones de Proyecto.

| Código | Ud | Descripción | Rendimiento | Precio | Importe |
|---|---|---|---|---|---|
| mq12swp010a | Ud | Transporte, puesta en obra y retirada de equipo completo para sistema de drenaje Wellpoint. (maquinaria) | 1 | 479363.69 | 479363.690 |
| % | % | Herramientas | 2 % | 479363.690 | 9587.274 |
|  |  | Costes directos |  |  | 488950.964 |
