# Base granular estabilizada para apoyo de radier

- Propiedad del archivo: CYPE Ingenieros S.A.
- Formato: FIEBDC-3/2016
- Programa: Generador de precios de la construcción. CYPE Ingenieros, S.A.
- Fecha: 17/05/2024
- Ámbito geográfico: Chile
- Divisa: CHL
- Costes indirectos: 3 %
- Gastos generales: 13 %
- Beneficio industrial: 6 %
- IVA: 19 %

## A Movimientos de tierra

### AN Nivelación

#### ANE Bases granulares estabilizadoras

**ANE010** m² Base granular estabilizada para apoyo de radier.
Base granular estabilizada para apoyo de radier de 20 cm de espesor, mediante relleno y esparcimiento en capas de espesor no superior a 20 cm de gravas procedentes de cantera caliza de 40/80 mm; y posterior compactación mediante equipo manual con bandeja vibrante, sobre la explanada homogénea y nivelada.
Criterio de valoración económica: El precio no incluye la ejecución de la explanada.
Incluye: Transporte y descarga del material de relleno a pie de tajo. Extendido del material de relleno en tongadas de espesor uniforme. Humectación o desecación de cada tongada. Compactación y nivelación.
Criterio de medición de proyecto: Superficie medida según documentación gráfica de Proyecto.
Criterio de medición de obra: Se medirá la superficie realmente ejecutada según especificaciones de Proyecto.

| Código | Ud | Descripción | Rendimiento | Precio | Importe |
|---|---|---|---|---|---|
| mt01are010a | m³ | Grava de cantera de piedra caliza, de 40 a 70 mm de diámetro. (material) | 0.22 | 12346.77 | 2716.289 |
| mq01pan010a | h | Pala cargadora sobre neumáticos de 120 kW/1,9 m³. (maquinaria) | 0.011 | 28813.39 | 316.947 |
| mq02rod010d | h | Bandeja vibrante de guiado manual, de 300 kg, anchura de trabajo 70 cm, reversible. (maquinaria) | 0.011 | 4576.63 | 50.343 |
| mq02cia020j | h | Camión cisterna, de 8 m³ de capacidad. (maquinaria) | 0.011 | 76034.05 | 836.375 |
| mo113 | h | Jornal construcción. (mano de obra) | 0.238 | 5997.35 | 1427.369 |
| % | % | Herramientas | 2 % | 5347.323 | 106.946 |
|  |  | Costes directos |  |  | 5454.269 |

Residuos:
- colocación: mt01are010a Grava de cantera de piedra caliza, de 40 a 70 mm de diámetro; factor de residuo 0.00779798

## Recursos

**mt01are010a** m³ Grava de cantera de piedra caliza, de 40 a 70 mm de diámetro
Datos técnicos: Coste energético 146.250 MJ; Emisión de CO2 7.800 kg; Código LER 01 04 08; Masa del elemento 1950 kg; Volumen 1.3 m3
