# Fundación de hormigón ciclópeo

- Propiedad del archivo: CYPE Ingenieros S.A.
- Formato: FIEBDC-3/2016
- Programa: Generador de precios de la construcción. CYPE Ingenieros, S.A.
- Fecha: 17/05/2024
- Ámbito geográfico: Chile
- Divisa: CHL
- Costes indirectos: 3 %
- Gastos generales: 13 %
- Beneficio industrial: 6 %
- IVA: 19 %

## C Fundaciones

### CM Semiprofundas

#### CMP Pozos de fundación

**CMP010** m³ Fundación de hormigón ciclópeo.
Fundación de hormigón ciclópeo, con hormigón H15 (20) 40/6, no expuesto a ciclos hielo-deshielo, exposición a sulfatos despreciable, sin requerimiento de permeabilidad, docilidad blanda, preparado en obra, con cemento grado normal (60% de volumen) y bolón desplazador de 15 a 30 cm de diámetro (40% de volumen).
Incluye: Replanteo y trazado de las zapatas y de los pilares u otros elementos estructurales que apoyen en las mismas. Preparación del hormigón. Vaciado y compactación del hormigón. Colocación de las piedras en el hormigón fresco. Coronación y enrase de cimientos. Curado del hormigón.
Criterio de medición de proyecto: Volumen teórico, según documentación gráfica de Proyecto.
Criterio de medición de obra: Se medirá el volumen teórico ejecutado según especificaciones de Proyecto, sin incluir los incrementos por excesos de excavación no autorizados.

| Código | Ud | Descripción | Rendimiento | Precio | Importe |
|---|---|---|---|---|---|
| mt08aaa010a | m³ | Agua. (material) | 0.098 | 919.27 | 90.088 |
| mt01arg000e | m³ | Arena cribada. (material) | 0.343 | 10769.02 | 3693.774 |
| mt01arg001ev | m³ | Árido grueso homogeneizado, de tamaño máximo 40 mm. (material) | 0.526 | 17256.62 | 9076.982 |
| mt08cem000e | kg | Cemento gris en sacos. (material) | 144.144 | 100.14 | 14434.580 |
| mt01arg100b | m³ | Bolón desplazador de 15 a 30 cm de diámetro. (material) | 0.4 | 12840.64 | 5136.256 |
| mq06hor010 | h | Concretera eléctrica con una capacidad de amasado de 160 l. (maquinaria) | 0.396 | 2206.2 | 873.655 |
| mo045 | h | Maestro 1ª concretero. (mano de obra) | 0.114 | 8665.87 | 987.909 |
| mo092 | h | Ayudante concretero. (mano de obra) | 0.114 | 6473.56 | 737.986 |
| mo113 | h | Jornal construcción. (mano de obra) | 2.103 | 5997.35 | 12612.427 |
| mo112 | h | Jornal especializado de construcción. (mano de obra) | 1.25 | 6095.47 | 7619.338 |
| % | % | Herramientas | 2 % | 55262.995 | 1105.260 |
|  |  | Costes directos |  |  | 56368.255 |

Residuos:
- colocación: mt01arg000e Arena cribada; factor de residuo 0.003
- colocación: mt01arg001ev Árido grueso homogeneizado, de tamaño máximo 40 mm; factor de residuo 0.00672205
- colocación: mt08cem000e Cemento gris en sacos; factor de residuo 0.0063
- colocación: mt01arg100b Bolón desplazador de 15 a 30 cm de diámetro; factor de residuo 0.00768975

## Recursos

**mt08aaa010a** m³ Agua
Datos técnicos: Coste energético 60.000 MJ; Emisión de CO2 30.000 kg

**mt01arg000e** m³ Arena cribada
Datos técnicos: Coste energético 146.250 MJ; Emisión de CO2 7.800 kg; Código LER 01 04 09; Masa del elemento 1950 kg; Volumen 1.21875 m3

**mt01arg001ev** m³ Árido grueso homogeneizado, de tamaño máximo 40 mm
Datos técnicos: Coste energético 146.250 MJ; Emisión de CO2 7.800 kg; Código LER 01 04 08; Masa del elemento 1950 kg; Volumen 1.3 m3

**mt08cem000e** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt01arg100b** m³ Bolón desplazador de 15 a 30 cm de diámetro
Datos técnicos: Coste energético 146.250 MJ; Emisión de CO2 7.800 kg; Código LER 01 04 08; Masa del elemento 1950 kg; Volumen 1.3 m3
