# Transporte, puesta en obra y retirada de equipo completo para perforación de pilotes

- Propiedad del archivo: CYPE Ingenieros S.A.
- Formato: FIEBDC-3/2016
- Programa: Generador de precios de la construcción. CYPE Ingenieros, S.A.
- Fecha: 17/05/2024
- Ámbito geográfico: Chile
- Divisa: CHL
- Costes indirectos: 3 %
- Gastos generales: 13 %
- Beneficio industrial: 6 %
- IVA: 19 %

## C Fundaciones

### CP Profundas

#### CPI Pilotes en sitio

**CPI001** Ud Transporte, puesta en obra y retirada de equipo completo para perforación de pilotes.
Transporte, puesta en obra y retirada de equipo completo de perforación, para la realización de pilotes de desplazamiento con azuche, a una distancia de hasta 50 km.
Criterio de valoración económica: El precio incluye el desplazamiento a la obra del personal especializado.
Incluye: Transporte a la obra. Montaje del equipo. Desmontaje del equipo. Retirada del equipo.
Criterio de medición de proyecto: Número de unidades previstas, según documentación gráfica de Proyecto.
Criterio de medición de obra: Se medirá el número de unidades realmente ejecutadas según especificaciones de Proyecto.

| Código | Ud | Descripción | Rendimiento | Precio | Importe |
|---|---|---|---|---|---|
| mq03pii010a | Ud | Transporte, puesta en obra y retirada de equipo completo para perforación de pilote de desplazamiento con azuche, a una distancia de hasta 50 km, limpieza y retirada de sobrantes. (maquinaria) | 1 | 3180001.12 | 3180001.120 |
| % | % | Herramientas | 2 % | 3180001.120 | 63600.022 |
|  |  | Costes directos |  |  | 3243601.142 |
