# Pilote prefabricado de hormigón armado, colocado por hinca, D=40 cm, Q=150 t, con azuche normal en punta

- Propiedad del archivo: CYPE INGENIEROS, S.A.
- Formato: FIEBDC-3/2002
- Ámbito geográfico: Chile
- Divisa: CHL
- Costes indirectos: 3.00 %
- Gastos generales: 13.00 %
- Beneficio industrial: 6.00 %
- IVA: 19.00 %

**CPP010** m Pilote prefabricado de hormigón armado, colocado por hinca, D=40 cm, Q=150 t, con azuche normal en punta.
Suministro y colocación de pilote prefabricado de hormigón armado, D=40 cm, Q=150 t, para formación de grupo de pilotes con azuche normal en punta. Hincado por golpeo de la cabeza del pilote de 12 m de longitud máxima, mediante maza. Incluso parte proporcional de transporte, instalación, almohadillas, detenidas, montaje y desmontaje de equipo mecánico y pilotes prefabricados.
Incluye: Replanteo y trazado de los ejes de los grupos de pilotes. Izado de los pilotes. Hincado de los pilotes por golpeo de maza, previa colocación de sombrerete de acero con almohadilla. Golpeo hasta conseguir el rechazo prefijado.
Criterio de medición de proyecto: Longitud medida según documentación gráfica de Proyecto, desde la punta hasta la cara inferior del encepado, considerando un incremento del 10% en previsión de las oscilaciones reales que pueden aparecer al realizar el pilotaje.
Criterio de medición de obra: Se medirá la longitud del pilote realmente ejecutado según especificaciones de Proyecto, desde la punta hasta la cara inferior del encepado.

| Código | Ud | Descripción | Rendimiento | Precio | Importe |
|---|---|---|---|---|---|
| mt07pph020e | m | Pilote prefabricado de hormigón armado, diámetro equivalente 40 cm, para una carga axil de 150 t, con azuche normal en punta. (material) | 1.000 | 47790.15 | 47790.15 |
| mt07pph030e | Ud | Junta para unión de pilotes prefabricados de hormigón armado, diámetro equivalente 40 cm. (material) | 1.000 | 14100.22 | 14100.22 |
| mq03pip050b | h | Martinete hidráulico, de 9 t, para hinca de pilotes prefabricados. (maquinaria) | 0.076 | 52397.17 | 3982.18 |
| mo089 | h | Ayudante de estructurista. (mano de obra) | 0.354 | 3758.79 | 1330.61 |
| % | % | Herramientas | 2 % | 67203.16 | 1344.06 |
|  |  | Costes directos |  |  | 68547.22 |
