# Demolición de losa armada en una dirección de hormigón armado con viguetas cerámicas armadas

- Propiedad del archivo: CYPE INGENIEROS, S.A.
- Formato: FIEBDC-3/2002
- Ámbito geográfico: Chile
- Costes indirectos: 3.00 %
- Gastos generales: 13.00 %
- Beneficio industrial: 6.00 %
- IVA: 19.00 %

**DEH021** m² Demolición de losa armada en una dirección de hormigón armado con viguetas cerámicas armadas, entrevigado de bovedillas cerámicas y capa de compresión de hormigón, con retroexcavadora con martillo rompedor y carga manual sobre camión o contenedor.
Demolición de losa armada en una dirección de hormigón armado con viguetas cerámicas armadas, entrevigado de bovedillas cerámicas y capa de compresión de hormigón, con retroexcavadora con martillo rompedor, previo levantado del piso y su base, y carga manual sobre camión o contenedor. El precio no incluye el levantado del piso.
Incluye: Replanteo de la superficie de losa a demoler. Demolición del elemento. Corte de las armaduras. Fragmentación de los escombros en piezas manejables. Retirada y acopio de escombros. Limpieza de los restos de obra. Carga manual de escombros sobre camión o contenedor.
Criterio de medición de proyecto: Superficie medida según documentación gráfica de Proyecto.
Criterio de medición de obra: Se medirá la superficie realmente demolida según especificaciones de Proyecto.

| Código | Ud | Descripción | Rendimiento | Precio | Importe |
|---|---|---|---|---|---|
| mq01exn050c | h | Retroexcavadora sobre neumáticos, de 85 kW, con martillo rompedor. (maquinaria) | 0.403 | 45.76 | 18.44 |
| mq08sol010 | h | Equipo de oxicorte, con acetileno como combustible y oxígeno como comburente. (maquinaria) | 0.101 | 5.19 | 0.52 |
| mo112 | h | Jornal especializado de construcción. (mano de obra) | 0.440 | 4.55 | 2.00 |
| mo019 | h | Maestro 1ª soldador. (mano de obra) | 0.110 | 6.39 | 0.70 |
| mo113 | h | Jornal construcción. (mano de obra) | 0.660 | 4.46 | 2.94 |
| % | % | Herramientas | 2 % | 24.60 | 0.49 |
|  |  | Costes directos |  |  | 25.09 |
