# Demolición de imbornal de hormigón moldeado en sitio

- Propiedad del archivo: CYPE INGENIEROS, S.A.
- Formato: FIEBDC-3/2002
- Ámbito geográfico: Chile
- Divisa: CHL
- Costes indirectos: 3.00 %
- Gastos generales: 13.00 %
- Beneficio industrial: 6.00 %
- IVA: 19.00 %

**DIS012** Ud Demolición de imbornal de hormigón moldeado en sitio, con martillo neumático, sin deteriorar los colectores que pudieran enlazar con él y acondicionando sus extremos, y carga manual sobre camión o contenedor.
Demolición de imbornal de hormigón moldeado en sitio, con martillo neumático, sin deteriorar los colectores que pudieran enlazar con él y acondicionando sus extremos, y carga manual sobre camión o contenedor.
Incluye: Recuperación de marco y rejilla. Demolición del elemento. Fragmentación de los escombros en piezas manejables. Retirada y acopio de escombros. Limpieza de los restos de obra. Carga manual de escombros sobre camión o contenedor.
Criterio de medición de proyecto: Número de unidades previstas, según documentación gráfica de Proyecto.
Criterio de medición de obra: Se medirá el número de unidades realmente demolidas según especificaciones de Proyecto.
Criterio de valoración económica: El precio incluye la demolición del radier de apoyo y la recuperación del marco y de la rejilla.

| Código | Ud | Descripción | Rendimiento | Precio | Importe |
|---|---|---|---|---|---|
| mq05mai030 | h | Martillo neumático. (maquinaria) | 0.369 | 2278.45 | 840.75 |
| mq05pdm110 | h | Compresor portátil diesel media presión 10 m³/min. (maquinaria) | 0.185 | 3864.44 | 714.92 |
| mo112 | h | Jornal especializado de construcción. (mano de obra) | 0.402 | 3582.55 | 1440.19 |
| mo113 | h | Jornal construcción. (mano de obra) | 0.301 | 3509.80 | 1056.45 |
| % | % | Herramientas | 2 % | 4052.31 | 81.05 |
|  |  | Costes directos |  |  | 4133.36 |
