# Losa sanitaria de hormigón armado de 20+4 cm de canto total

- Propiedad del archivo: CYPE INGENIEROS, S.A.
- Formato: FIEBDC-3/2002
- Ámbito geográfico: Chile
- Divisa: CHL
- Costes indirectos: 3.00 %
- Gastos generales: 13.00 %
- Beneficio industrial: 6.00 %
- IVA: 19.00 %

**EHI010** m² Losa sanitaria de hormigón armado de 20+4 cm de canto total, sobre moldaje perdido de módulos de polipropileno reciclado, realizado con hormigón H20 (20) 20/6, no expuesto a ciclos hielo-deshielo, exposición a sulfatos despreciable, sin requerimiento de permeabilidad, no expuesto a ambientes salinos, docilidad blanda, preparado en obra, con cemento grado normal, y vaciado con medios manuales, acero A63-42H en zona de zunchos y vigas de fundación, cuantía 3 kg/m², y malla electrosoldada sin economía de borde tipo C 131 de acero AT56-50H, separación 150x150 mm y Ø longitudinal 5,0 mm como armadura de reparto, colocada sobre separadores homologados, en capa de compresión de 4 cm de espesor; con juntas de retracción de 5 mm de espesor, mediante corte con disco de diamante; apoyado todo ello sobre base de emplantillado de hormigón. Incluso zunchos perimetrales de planta conformados con sistema de moldaje recuperable de tableros de madera.
Losa sanitaria de hormigón armado de 20+4 cm de canto total, sobre moldaje perdido de módulos de polipropileno reciclado, realizado con hormigón H20 (20) 20/6, no expuesto a ciclos hielo-deshielo, exposición a sulfatos despreciable, sin requerimiento de permeabilidad, no expuesto a ambientes salinos, docilidad blanda, preparado en obra, con cemento grado normal, y vaciado con medios manuales, acero A63-42H en zona de zunchos y vigas de fundación, cuantía 3 kg/m², y malla electrosoldada sin economía de borde tipo C 131 de acero AT56-50H, separación 150x150 mm y Ø longitudinal 5,0 mm como armadura de reparto, colocada sobre separadores homologados, en capa de compresión de 4 cm de espesor; con juntas de retracción de 5 mm de espesor, mediante corte con disco de diamante; apoyado todo ello sobre base de emplantillado de hormigón. Incluso zunchos perimetrales de planta conformados con sistema de moldaje recuperable de tableros de madera.
Incluye: Replanteo de los módulos. Montaje del sistema de moldaje auxiliar. Colocación y montaje de los módulos. Realización de los orificios de paso de instalaciones. Colocación de la armadura. Colocación de los elementos para paso de instalaciones. Preparación del hormigón. Vaciado, extendido y vibrado del hormigón. Regleado y nivelación de la capa de compresión. Curado del hormigón. Retiro del sistema de moldaje auxiliar. Replanteo de las juntas de retracción. Corte del hormigón. Limpieza final de las juntas de retracción.
Criterio de medición de proyecto: Superficie medida desde las caras exteriores de los zunchos del perímetro, según documentación gráfica de Proyecto, deduciendo los huecos de superficie mayor de 6 m².
Criterio de medición de obra: Se medirá, desde las caras exteriores de los zunchos del perímetro, la superficie realmente ejecutada según especificaciones de Proyecto, deduciendo los huecos de superficie mayor de 6 m². Se consideran incluidos todos los elementos integrantes de la estructura señalados en los planos y detalles del Proyecto.
Criterio de valoración económica: El precio no incluye la capa de emplantillado de hormigón.

| Código | Ud | Descripción | Rendimiento | Precio | Importe |
|---|---|---|---|---|---|
| mt07cid010j | m² | Moldaje perdido de módulos de polipropileno reciclado, de 50x50x20 cm, para radieres y losas sanitarias ventiladas. (material) | 1.050 | 6130.90 | 6437.45 |
| mt08efa010 | m² | Sistema de moldaje recuperable de tableros de madera para zunchos perimetrales. (material) | 0.100 | 691.35 | 69.14 |
| mt07aco100a | kg | Acero en barras con resaltes, A63-42H, de varios diámetros, según NCh204.Of77. (material) | 3.000 | 636.50 | 1909.50 |
| mt07ame110ccb | m² | Malla electrosoldada sin economía de borde tipo C 131 de acero AT56-50H, separación 150x150 mm, con barras longitudinales de 5 mm de diámetro y barras transversales de 5,0 mm de diámetro, según NCh 218.Of77. (material) | 1.100 | 1824.36 | 2006.80 |
| mt08aaa010a | m³ | Agua. (material) | 0.026 | 836.31 | 21.74 |
| mt01arg000e | m³ | Arena cribada. (material) | 0.070 | 9997.07 | 699.79 |
| mt01arg001em | m³ | Árido grueso homogeneizado de tamaño máximo 20 mm. (material) | 0.120 | 16346.57 | 1961.59 |
| mt08cem000e | kg | Cemento gris en sacos. (material) | 44.631 | 91.10 | 4065.88 |
| mq06vib020 | h | Regla vibrante de 3 m. (maquinaria) | 0.082 | 2536.25 | 207.97 |
| mq06hor010 | h | Concretera. (maquinaria) | 0.093 | 912.39 | 84.85 |
| mq06cor020 | h | Equipo para corte de juntas en radieres de hormigón. (maquinaria) | 0.075 | 5159.40 | 386.96 |
| mo042 | h | Maestro 1ª estructurista. (mano de obra) | 0.115 | 5705.25 | 656.10 |
| mo089 | h | Ayudante de estructurista. (mano de obra) | 0.115 | 4239.68 | 487.56 |
| mo113 | h | Jornal construcción. (mano de obra) | 0.187 | 3903.77 | 730.00 |
| mo112 | h | Jornal especializado de construcción. (mano de obra) | 0.282 | 3973.80 | 1120.61 |
| % | % | Herramientas | 2 % | 20845.94 | 416.92 |
|  |  | Costes directos |  |  | 21262.86 |
